# Ausbau Tannenallee
Angebotsaufforderung (GAEB 90, DA83)
Eröffnung: 27.11.14 14:00
Ende der Zuschlagsfrist: 18.12.14
Währung: EUR
Auftraggeber: Grundstücksgesellschaft

## Ausbau Tannenallee
Datum: 06.10.26

### Bereich 1 Baustelleneinrichtung - gesamt -

#### Abschnitt 1.1 Baustelleneinrichtung

**1.1.10 Einrichten der Baustelle**
Einrichten der Baustelle, Antransport sämtlicher
Baugeräte, Baumaschinen und Aufenthaltsräume einschl.
der Materialien und Vorrichtungen, die zur Durchführung
der geforderten Bauleistungen notwendig sind.

Einzurechnen ist die Abstimmung und Beschaffung der
verkehrsrechtlichen Anordnung, einschl. aller dafür
anfallenden Kosten.
Menge: 1,000 psch

**1.1.20 Bauzaun, Stahl, liefern, vorhalten und abbauen Breite/Höhe: ca. 2,50-3,50/2,00 m,**
Bauzaun, verzinkter Stahl, zur Absicherung des
Baufeldes bzw. der Baustelleneinrichtungsfläche oder
auch nach gesonderter Anweisung zur Absicherung der
jeweiligen Baugruben für die Arbeiten an dem vorh.
SW-Kanal,  bestehend aus mobilen Fertigteilelementen
Breite/Höhe: ca. 2,50-3,50/2,00 m, mit Fuß, liefern und
auf Anweisung der Bauaufsicht bzw. des AG, auch in
Teillängen, fachgerecht einschl. Verbindungsschellen
aufstellen, für die Dauer der
Baumaßnahme vorhalten und nach Beendigung der
Baumaßnahme bzw. nach gesonderter Anweisung der
Bauaufsicht wieder abbauen und abfahren.

Abrechnung: nach Aufmaß der aufgestellten Achslänge

Anzahl der Verschraubungen je Verbindungspunkt: 2-fach
Menge: 20,000 lfm

**1.1.30 Bauzaun der vorherigen Position umsetzen und wieder aufbauen, nur nach vorheriger Anordnung**
Bauzaun der vorherigen Position, nur nach vorheriger
Anordnung,  umsetzen und fachgerecht wieder aufbauen.

Die Leistung schließt das Lösen sämtlicher
Verschraubungen, das Transportieren innerhalb der
Baustelle, sowie das erneute fest miteinander Verbinden
der einzelnen Bauzaunelemente mittels
Verbindungsschellen wieder ein.

Abrechnung: nach Aufmaß der umgestellten Achslänge

Anzahl der Verschraubungen je Verbindungspunkt: 2-fach

Die Position berücksichtigt das aufnehmen und neu
stellen des Bauzauns aus der vorherigen Position zum
Absichern der jeweiligen Baugruben.
Menge: 10,000 Stk

**1.1.40 Anwohnerinformation Anfahrbarkeit Grundstück / Müllbehältersammelplatz einholen und verteilen**
Ankündigungs- / Informationsschreiben zur
Erreichbarkeit der (Grundstücks)-zufahrt und zur
Regelung der Müllabfuhr vom AG einholen und verteilen.

Anzahl der DIN A4-Wurfzettel: bis ca. 85 Stk.

Das Informationsschreiben muss folgende Punkte
enthalten:
Verantwortliche Person vor Ort mit Mobiltelefonnummer,
Anfahrbarkeit / Einschränkungen des jeweiligen
Grundstückes, Dauer der Einschränkung und
Arbeitszeiten, Regelung für die Müllabfuhr -->
Sammelplatz

Das Schreiben ist mit dem AG rechtzeitig, mindestens 14
Tage vorher abzustimmen.

Notiz:
Sind die anliegenden Grundstücke während der Bauphase
von den Entsorgungsfahrzeugen der Müllabfuhr nicht zu
erreichen, so sind die verschiedenen Mülltonnen, -säcke
und -container an den jeweiligen Abfuhrtagen von der
ausführenden Baufirma (AN) von den Privatgrundstücken
vor die Baustelle zu transportieren, so dass sie von
den Müllfahrzeugen erreicht werden können.

Nach dem Leeren sind die Mülltonnen und Müllcontainer
von der Baufirma (AN) wieder auf die Grundstücke
zurückzustellen.

Diese Müllbehältertransporte werden in der
nachfolgenden LV-Position "Mülltransport" vergütet.
Menge: 1,000 psch

**1.1.50 Ankündigung / Anwohner Information für SW-Hausanschlüsse erstellen und einwerfen (ca. 3 Stk)**
Ankündigung gemäß Baustellenverordnung erstellen und
spätestens 2 Wochen vor Einrichten der Baustelleder
zuständigen Behörde übermitteln. Bei Änderungen während
der Bauzeit ist dieses den Anwohnern schriftlich
mitzuteilen.

Vorankündigung sichtbar und witterungsgeschützt auf der
Baustelle aushängen.

Das Informationsschreiben muss folgende Punkte
enthalten:
Beschreibung der Baumaßnahme, verantwortliche Person
der Bauausführung einschl. Mobiltelefonnummer,
Auswirkung
auf die Infrastruktur (hierin enthalten: Begeh- und
Befahrbarkeit der Baumaßnahme und der Grundstücke,
Befahr- u. Erreichbarkeit der Baustelle im Notfall für
Rettungsfahrzeuge, Regelung der
Müllabfuhr mit Bekanntgabe des Sammelplatzes), Dauer
der Baustelle und Angabe von  Arbeitszeiten.

Hinweis:
Bei evtl. Einschränkungen einzelner Grundstücke sind
die Anwohner gesondert zu benachrichtigen

Das Schreiben ist mit dem AG / Bauaufsicht rechtzeitig
abzustimmen.

Anzahl Postwurfsendung: ca. 3 Stk.

(Informationsschreiben für SW-Hausanschlüsse)
Menge: 1,000 Psch

**1.1.60 Mülltransport während der Baumaßnahme sicherstellen (je Entleerungstag)**
Mülltransport während der Baumaßnahme sicherstellen.
Für den Zeitraum der Bautätigkeit sind gemäß des
Abfallkalenders bzw. der Entsorgungstermine des
Betriebsamtes Norderstedt und Brockmann Recycling, die
Mülltonnen bzw. Müllbehälter an eine Sammelstelle, bis
zu  200 m zu transportieren und nach der Leerung
wieder zu den Grundstücken bzw. zur Sammelstelle zurück
zu bringen.

Der Mülltransport hat auch an Schlechtwettertagen oder
Betriebsferien etc. zu erfolgen!

Aktueller Online-Abfallkalender des Betriebamtes
Norderstedt, siehe auch
unter:

https://www.betriebsamt-norderstedt.de/Abfall/Service/A
bfallkalender/

Anzahl der Müllcontainer und -tonnen bis 240 L (im
Ausnahmefall bis 1100 L) je Bauabschnitt:

Abschnitt I  Station 0+000 bis 0+120 (Feldstraße bis
  Stichweg) ca. 15 St.
Abschnitt II  Station 0+120 bis 0+300 (Stichweg bis
  Kiefernweg) ca. 25 St.
Abschnitt III  Station 0+300 bis 0+450 (Kiefernweg bis
  Harkshörner Weg) ca. 15St.
Abschnitt IV  Station 0+450 bis 0+613 (Harkshörner
  Weg bis Achter de Dannen) ca. 30 St.

Abgrechnet wird nach Entleerungstagen (ca. 7 St. /
Monat).

Hinweis:
Die Mülltonnen sind von den Anwohnern gegen
Verwechslung entsprechend temporär zu markieren.
Menge: 1,000 psch

**1.1.70 Fußgängerbehelfsbrücken, B = 1.20 m, im Bereich von Aufgrabungen liefern, aufstellen, vorhalten und abbauen**
Fußgängerbehelfsbrücken gem. ZTV-SA, B = 1.20 m, auch
für Radfahrer und Rollstuhlfahrer geeignet, im Bereich
von Aufgrabungen liefern, aufstellen, vorhalten, nach
Erfordernis umsetzen und nach Beendigung der Arbeiten
aufnehmen und abfahren.
Im Bodenbelag dürfen keine Längsfugen von mehr als 10
mm vorhanden sein. Absätze von mehr als 15 mm sind
fachgerecht mit zu liefernden Materialien anzurampen /
auszugleichen.

Abrechnung nach maximal gleichzeitig benötigter Anzahl.
Menge: 3,000 Stk

**1.1.80 Baustelleneinrichtung und Verkehrssicherung aufnehmen und gem. Baufortschritt umbauen**
Umbauen der Baustelleneinrichtung und Verkehrssicherung
gem. Bauforschritt - anteilig für Straßenbau- mit
sämtlichen Geräten, Maschinen, Absperreinrichtungen
usw., die zur Durchführung der Baumaßnahme erforderlich
sind, sowie der
Baustellenbeleuchtung und der für die Verkehrsicherheit
durchzuführenden Absperrmaßnahmen einschl. Elektrik und
sonstiger Betriebsstoffe, jedoch ohne
Lichtsignalanlagen.

Die vorgesehenen Bauabschnitte ergeben sich wie folgt:

Abschnitt I  Station 0+000 bis 0+120 (Feldstraße bis
  Stichweg)
Abschnitt II  Station 0+120 bis 0+300 (Stichweg bis
  Kiefernweg)
Abschnitt III  Station 0+300 bis 0+450 (Kiefernweg bis
  Harkshörner Weg)
Abschnitt IV  Station 0+450 bis 0+613 (Harkshörner
  Weg bis Achter de Dannen)
Menge: 3,000 Stck

**1.1.90 Vorhalten der Baustelleneinrichtung**
Vorhalten der Baustelleneinrichtung, sämtlicher Geräte,
Maschinen usw., die zur Durchführung der Baumaßnahme
erforderlich sind, sowie der Baustellenbeleuchtung und
der für die Verkehrsicherheit durchzuführenden
Absperrmaßnahmen einschl. des el. Stromes und sonstiger
Betriebsstoffe, jedoch ohne Lichtsignalanlagen.
Menge: 1,000 psch

**1.1.100 Räumen der Baustelle**
Baustelle von allen Geräten, Anlagen, Einrichtungen und
dgl. räumen.
Benutzte Flächen und Wege entsprechend dem
ursprunglichen Zustand unter Wahrung der
landschaftspflegerischen Belange ordnungsgemäß
herrichten.
Verunreinigungen beseitigen.

Soweit nicht für bestimmte Leistungen (z.B.
Bedarfsleistungen) für das Räumen der Baustelle
gesonderte Positionen im Leistungsverzeichnis enthalten
sind, gilt die Pauschale für alle Leistungen sämtlicher
Abschnitte des Leistungverzeichnisses.

(Anteilig für SW-Siel)
Menge: 1,000 psch

**1.1.110 Permanentes Sauberhalten der Zufahrtswege während der Bauzeit**
Permanentes Sauberhalten der Zufahrtswege,
während der gesamten Baumaßnahme, nur nach
Anweisung der örtlichen Bauaufsicht oder des AG

Hierzu gehört das Reingen der Straßen- und Wege durch
entsprechende Kehr- und Saugwagen, je nach Erfordernis.
auch mehrmals am Tag.
Menge: 1,000 psch

**1.1.120 Schmutzfänger, schwere Ausführung, verzinkt, liefern, mit Vlies auskleiden, aufnehmen und wieder abfahren**
Schmutzfänger nach DIN 1221, schwere Ausführung,
verzinkt, liefern und in den Rahmen der
Schachtabdeckung der vorh. Schächte einsetzen, mit
Vlies auskleiden und während der Dauer der Baumaßnahmen
in den vorh. Schächten vorhalten. Nach Fertigstellung
der Arbeiten sind die Schmutzfänger aufzunehmen und
abzufahren.
Menge: 30,000 Stck

**1.1.130 Bauvermessung durchführen**
Bauausführungsvermessung für die Grob- und
Feinabsteckung, auch von Schächten, Abzweigern,
Leitungen
usw. durchführen, einschl. aller erf. Leistungen,
Vermessungsmaterialien sowie der mehrmaligen An- und
Abfahrt zur Durchführung der Vermessungsarbeiten.

Zum Leistungsumfang gehört die Übergabe der
Absteckpunkte in ETRS89/utm-Koordinaten bzw. die
Bearbeitung der erfassten Daten mit CAD sowie die
Vorbereitung bzw. Übersetzung der Daten zur digitalen
Datenübergabe (DXF-Format) an den Auftraggeber bzw. der
örtlichen Bauaufsicht.
Menge: 1,000 psch

### Bereich 2 Schmutzwassersiel

#### Abschnitt 2.1 SW-Sielsanierung

*Hinweis*
Hinweis:
Die Arbeiten an der vorhandenen Schmutzwasserleitung
beschränken sich auf punktuelle Sanierungsarbeiten. Ein
Lageplan der betroffenen Stellen liegt der
Ausschreibung bei.

Haltung:
09856 - 09854
09848 (Absturz)
09834 - 09832

**Ausführungsbeschreibung 0010 Vortext Baugrube mit Verbau**
*Baugrube für die Sanierungsarbeiten an Sielleitungen*
Bodenaushub für die Baugrube des Sieles in der
erforderlichen Tiefe gem. Sielplan herstellen, einschl.
Zufüllen und lagenweise Verdichten der Baugrube nach
Beendigung der Rohrverlegung einschließlich
fachgerechtem Verbau. Der Bodenaushub kann größtenteils
seitlich gelagert werden. Verdrängter sowie zum
Wiedereinbau nicht geeigneter Boden ist, soweit nicht
anders angegeben, abzufahren und ist einzurechnen.

Für die Arbeiten sind die ehemaligen Bodenklassen 1-4
gem. DIN 18300 bzw. die neuen Bodengruppen nach DIN
18196 zu berücksichtigen.

Die Kanalbauarbeiten sind nach den ZTV - Siele 2025 der
Hamburger Stadtentwässerung herzustellen.

Die Grabensohle ist sorgfältig zu ebnen und zu
verdichten. Das Rohrauflager ist sorgfältig gem.
ZTV-Siele Hmb. in aktueller Fassung herzustellen. Bei
bindigen Böden und Herstellung einer Sandbettung
unterhalb des Rohres wird die Tiefe der Baugrube für
die Abrechnung 20 cm unter Rohrunterkante
berechnet.

Nach Verlegung der Rohranlage ist die Leitungszone
lagenweise mit steinfreiem und verdichtungsfähigem
Bettungssand bis 30 cm über Rohrscheitel zu verfüllen
und mit geeignetem Gerät zu verdichten. Die Lieferung
und der Einbau des Bettungssandes ist einzurechen. Der
Nachweis einer ausreichenden Verdichtung gem. ZTV-Siele
Hmb. ist zu erbringen.

Die Abrechnung der Baugrube erfolgt nach m³-Festpreis.

Die mittlere Sohltiefe für die Abrechnung wird
haltungsweise von Geländeoberkante im Urzustand
abzüglich Oberbodenabtrag oder Oberflächenbefestigungen
(Asphaltfahrbahn, Betonpflaster, Grandbefestigung usw.)
mit einer mittleren Stärke von 0,50 m bis 0,20 m unter
Rohrunterkante (Leitungszone) berechnet.

**2.1.140 Bodenaushub zur Herstellung einer Baugrube für die Sielsanierung, mittlere Tiefe 2,40 m**
Bodenaushub für die Sanierung des Schmutzwasserkanals
  DN 200 sowie der Hausanschlussleitungen DN 150 bei
einer mittleren Tiefe von 2,40 m.
Menge: 40,000 m³

**Ausführungsbeschreibung 0020 Vortext: Sicherungsmaßnahmen von kreuzenden Leitungen**
*Sicherungsmaßnahmen von kreuzenden Leitungen*
Maßnahmen zur Gewährleistung der Betriebssicherheit von
Leitungen und Kabeln (z.B. Abfangen, Aufhängen und
Abdecken) sowie Erschwernisse und Behinderungen beim
Bodenaushub oder anderen vertraglichen Leistungen, die
sich aus dem Vorhandensein von Leitungen in der
Baugrube ergeben, werden gesondert vergütet. Die
Vergütung erfolgt pro lfm Fremdleitung, gemessen in der
Achse der Fremdleitung. Es wird unterschieden nach der
Breite der Leitung in der Draufsicht und nach ihrem
Kreuzungswinkel. Haben mehrere Leitungen in der
Draufsicht einen lichten Zwischenraum von < 1.0 m, so
sind sie wie eine Leitung mit einer um den Zwischenraum
vergrößerten Breite abzurechnen. Der Rauminhalt der
Leitungen wird nicht vom Bodenaushub abgezogen.
Sicherungsmaßnahmen und Erschwernisse für Leitungen bis
zu einer Breite von 0.20 m, die die Baugrube senkrecht
(90°) bis zu einem Winkel von 45° kreuzen, sind in die
Pos. Bodenaushub einzurechnen und werden nicht
gesondert vergütet.

Eine Vergütung für Sicherungsmaßnahmen erfolgt nur,
wenn sie der Bauaufsicht unverzüglich mit einer
Einmeßskizze angezeigt und von dieser bestätigt wird.

**2.1.150 Erschwernisse bei Leitungen 0°- 45°, B >0.20 bis 0.50 m**
Sicherungsmaßnahmen und Erschwernisse für Leitungen mit
einem Winkel von 45° bis 0°, Breite über 0.20 bis 0.50
m
Menge: 8,000 lfm

**2.1.160 Erschwernisse bei Leitungen 90°- 45°, B >0.20 bis 0.50 m**
Sicherungsmaßnahmen und Erschwernisse für Leitungen mit
einem Winkel von 90° bis 45°, Breite über 0.20 bis 0.50
m
Menge: 8,000 lfm

**Ausführungsbeschreibung 0030 Vortext Zusatzposition zum Bodenaushub**
*Nur nach Anerkennung durch die Bauaufsicht*
Zusatzpositionen zum Bodenaushub. Die folgenden
Positionen werden zusätzlich zum Bodenaushub vergütet.
Nur nach vorheriger Anerkennung durch die Bauaufsicht
und gesondertem Aufmaß !

**2.1.170 Bodenaustausch oberhalb der Leitungszone bei ungeeignetem Boden, Zulage**
Nicht wiedereinbaufähigen Boden oberhalb der
Leitungszone unternehmerseitig entsorgen und Füllboden,
frostbeständig und verdichtungsfähig, als
Austauschboden liefern und abladen. Das Einbringen und
Verdichten wird über die  Leitungsgrabenpositionen
vergütet.

Die Abrechnung erfolgt nach den Breiten eines Einzel-,
bzw. Doppelrohrgrabens gem. ZTV-Siele Hmb. 2025 bei
senkrechten, parallelen Wänden.

Mehrmengen auf Grund von abgeböschten Leitungsgräben
ohne Verbau ist in den Einheitspreis einzurechen, als
Zulage zum Leitungsgraben.
Menge: 5,000 m³

**2.1.180 Boden, Auffüllung durchsetzt mit Beton-/Ziegelresten/Asphaltfräsgutresten aufnehmen und entsorgen, Zulageposition**
Boden, Sandauffüllung, durchsetzt teilweise mit
leichten Beton,-Ziegelresten, vereinzelt
Asphaltfräsgutreste,  lösen, aufnehmen
und fachgerecht entsorgen, als Zulageposition.

Die Vergütung erfolgt nur nach vorheriger Anerkennung
der örtlichen Bauüberwachung.

Die Entsorgungsnachweise sind unverzüglich der
örtlichen Bauüberwachung bzw. dem Auftraggeber
vorzulegen, sonst erfolgt keine Vergütung.
Menge: 5,000 m³

**2.1.190 Füllboden (F1), frostbeständig liefern + einbauen**
Füllboden, als Austauschboden, der
Frostempfindlichkeitsklasse (F1) liefern und
profilgerecht nach Anweisung der örtlichen
Bauüberwachung einbauen und lagenweise in Stärken von
bis
zu 30 cm verdichten, bis eine einfache
Proctordichte von 100 % erreicht ist.
Menge: 5,000 m³

**2.1.200 Handschachtung im Bereich von Fremdleitungen herstellen, einschl. der Dokumentation, Zulage**
Handschachtung im Bereich von Fremdleitungen oder
sonstiger Erfordernis herstellen, als Zulage zu den
Bodenpositionen, einschließlich der Dokumentation in
Lage, Tiefe und dem Medium, nur nach vorheriger
Anordnung der örtlichen Bauüberwachung.

Ohne Dokumentation erfolgt keine Vergütung!
Menge: 24,000 m³

**Ausführungsbeschreibung 0040 Vorhandene Sielleitung aufnehmen**
*Vorhandene Sielleitung aufnehmen*
Vorhandene Sielleitung im Zuge des Bodenaushubes
ausbauen und unternehmerseitig abfahren. Die vorh.
Anschlussleitungen sind bis zum nächsten
Rohrspitzenende freizulegen und für den neuen Anschluss
an die neue Leitung vorzubereiten. Mit einzurechnen
sind der Schnitt und die Beseitigung am Bestandssiel,
das Absperren der Leitung sowie die Beseitigung und
ggf. erforderliche Überleitung des Wassers in der
aufzunehmenden Leitung und die hierdurch bedingte
Arbeitsbehinderung.

**2.1.210 Vorh.Sielleitung DN 150 bis DN 200, STZ, ausbauen, aufnehmen und abfahren, Tiefen bis 2,25 m als Zulage zum Bodenaushub**
Vorhandene Sielleitung DN 150 bis DN 200, einschl.
Abzweiger, Steinzeug, Tiefen bis 2,25 m im Zuge des
Bodenaushubes ausbauen und unternehmerseitig abfahren.

Als Anlage zum Leitungsgraben.
Menge: 3,500 lfm

**2.1.220 Vorh.Sielleitung DN 150 bis DN 200, STZ, ausbauen, aufnehmen und abfahren, Tiefen von 2,40 m als Zulage zum Bodenaushub**
Vorhandene Sielleitung DN 150 bis DN 200, einschl.
Abzweiger, Steinzeug, Tiefen von 2,40 m im Zuge des
Bodenaushubes ausbauen und unternehmerseitig abfahren.

Als Anlage zum Leitungsgraben.
Menge: 6,500 lfm

**Ausführungsbeschreibung 0050 Vortext Steinzeug-Kanalrohre**
*Abwasserkanal Steinzeug, liefern + verlegen*
Steinzeug-Kanalrohr ohne / mit Steckmuffe, innen und
außen
glasiert, Scheiteldruckfestigkeit 48 kN / m, nach DIN
EN 295-1, sowie der ZP WN 295, frei Baustelle
liefern, abladen, zur Einbaustelle transportieren,
höhen- und fluchtgerecht auf statisch erforderlichem
Auflager gemäß  DIN EN 1610, ZTV-SIELE Hmb. und der
ZTVE  unter Beachtung der Verlegevorschriften des
Herstellers wasserdicht verlegen.

Für die einzubauenden Kanalrohre ist ein statischer
Berechnungsnachweis gem. DWA-A 127 vorzulegen. Für jede
einzubauende Nennweite ist der Nachweis jeweils für die
geringste und höchste Überschüttung zu erbringen.
Der Aufwand hierfür ist in die Einheitspreise
einzurechen.

Das fachgerechte und maßgenaue Schneiden der Rohre,
einschließlich der Bearbeitung der Schnittflächen sowie
sämtlicher hierfür erforderlicher Geräte, Hilfsmittel
und Nebenleistungen, sind in die Einheitspreise
einzurechnen. Schnittkanten und Rohrenden sind
entsprechend den Vorgaben des Rohrherstellers so zu
bearbeiten, dass eine dauerhaft dichte und
spannungsfreie Verbindung hergestellt werden kann.

**2.1.230 Stz-Kanalrohr DN 150, liefern und verlegen**
Steinzeug-Kanalrohr, DIN EN 1610, DN 150,
liefern und verlegen.
Menge: 8,000 lfm

**2.1.240 Stz-Kanalrohr DN 200, liefern und verlegen**
Steinzeug-Kanalrohr, DIN EN 1610, DN 200,
liefern und verlegen.
Menge: 2,000 lfm

**2.1.250 Gelenkiger Schachtanschluss Stz-DN 150 herstellen, als Zulage**
Gelenkiger Schachtanschluss, DN 150 durch Einbau eines
0,5 m Steinzeug-Gelenkstückes für Anschluss an vorh.
Betonfertigschacht gem. ZTV-Siele Hmb 2025 fachgerecht
herstellen, als Zulage zur Rohrposition.
Menge: 1,000 Stk

**2.1.260 Stz-Bogen, DN 150, 15-45 Grad als Zulage zur Rohrposition**
Bogen, Stz DN 150 -15 bis DN 150 - 45
Grad, als Zulage zur Rohrposition
Menge: 5,000 Stk

**2.1.270 Steinzeug-Kanalrohr Reparaturabzweig, DN 200/150, liefern + verlegen, als Zulage**
Steinzeug-Kanalrohr Reparaturabzweig passend zum
Rohrsystem, DN 200/150, liefern und verlegen, als
Zulage zur
Rohrposition.

(Für die Hausanschlussleitungen DN 150)
Menge: 3,000 Stk

**2.1.280 Manschettendichtung, DN 150, liefern + einsetzen**
Manschettendichtung zur Verbindung zweier
Rohrspitzenden DN 150, nach DIN EN 295-4, liefern und
fachgerecht einbauen.

Manschette in breiter Ausführung, bestehend aus
EPDM-Elastometer-Dichtring und äußerem
Edelstahlschutzkörper mit Spannschlössern, breite
Ausführung.

Inkl. aller erforderlichen Nebenarbeiten und
-materialien.
Menge: 4,000 Stk

**2.1.290 Manschettendichtung, DN 200, liefern + einsetzen**
Manschettendichtung zur Verbindung zweier
Rohrspitzenden DN 200, nach DIN EN 295-4, liefern und
fachgerecht einbauen.

Manschette in breiter Ausführung, bestehend aus
EPDM-Elastometer-Dichtring und äußerem
Edelstahlschutzkörper mit Spannschlössern, breite
Ausführung.

Inkl. aller erforderlichen Nebenarbeiten und
-materialien.
Menge: 4,000 Stk

**Ausführungsbeschreibung 0060 Vortext Erneuerung eines äußeren Absturzes an vorh. Sch**
*Erneuerung eines äußeren Absturzes DN 200 an vorh. Schacht*
Erneuerung eines äußeren Absturzes Stz DN 200 an einen
vorhandenen Betonschacht DN 1000 in ca. 2,50 m
Tiefenlage herstellen, einschl. aller Trenn- und
Dichtungsarbeiten, sowie aller erf. Erd- und
Nebenarbeiten und der Abfuhr von abgängigen Materialien

**2.1.300 Erneuerung eines äußeren Absturzes Stz DN 150 an Betonschacht DN 1000 (Reparaturstelle 2)**
Erneuerung eines äußeren Absturzes DN 150 Stz. an einem
vorh. Betonschacht

Notiz:
Der Bestandsschacht sowie der Anschluss sind bereits
vorhanden. Der außenliegende Absturz sowie der
Schachtanschluss müssen erneuert werden.

(Reparaturstelle 2)
Menge: 1,000 psch

**Ausführungsbeschreibung 0070 Vortext Schachtfertigteile**
*Schachtfertigteile aus Beton*
Schachtfertigteile aus Beton gem. DIN 4034 Teil 1, mit
Muffe und fest in die Muffe eingebauter Dichtung nach
DIN 4060 vom Typ DENSOCRET BL-T oder gleichwertig.

**2.1.310 Ausgleichsringe AR-V 625 x 60/80/100 DIN 4034 T1liefern+einbauen**
Ausgleichsschicht aus verschiebesicheren Auflageringen
gem. DIN 4034 Teil 1 - AR-V 625 x 60/80/100,
frei Baustelle liefern, abladen und einbauen.
Menge: 30,000 Stk

**2.1.320 Schachtabdeckung Schmutzwasser - rund - liefern + einbauen (mit Rahmenaufschrift)**
Schachtabdeckung, Klasse D 400 liefern
rund, mit Ventilation, mit im Rahmen integrierter
unlösbar
verbundener Aufnahmebuchse für eine runde Haltestange
(Einsteighilfe),38mm Ø und dämpfender Einlage in Deckel
und
Rahmen, lichte Weite 610 mm, Gewicht ca. 174 kg,
Rahmenhöhe 160 mm.
Rahmen aus Gusseisen mit dämpfender Einlage, die
Aufnahmebuchse für die Einsteighilfe muss über dem
Steigeisengang ausgerichtet werden.
Deckel aus Beton-Guss nach DIN 19584-2 mit dämpfender
Einlage, mit seitlicher Einlage zur horizentalen
Dämpfung des
Deckels im Rahmen, mit Ventilation, mit
Deckelbeschriftung R
oder S (Schrifthöhe 10cm).
Entsprechend DIN EN124-2, DIN 1229, sowie DIN 19572 und
den UW-Vorschriften.

Für die Bauzwischenzeit ist ein Vlies in den SF
einzulegen und vor der Abnahme wieder zu entfernen.
Menge: 15,000 Stck

#### Abschnitt 2.2 Wasserhaltung

**2.2.330 Offene Wasserhaltung gem. ZTV-Siele Hamb.**
Offene Wasserhaltung für die Baugrube gem. ZTV-Siele
Hmb. 2025 herstellen. Zur Leistung gehören der
zusätzliche Bodenaushub u. -abfuhr, Sickerpackung und
-leitung DN 100, Filtervlies im Bereich der Packung,
der Anschluss und das Vorhalten der Pumpen sowie deren
Bedienungs- und Betriebskosten während der Dauer der
Bauzeit, die Anlage der evtl. erforderlichen Vorflut
sowie das Unterbrechen der Sickerleitung und -packung
nach Beendigung der Wasserhaltung.
Menge: 10,000 lfm

#### Abschnitt 2.3 Kontrollprüfungen / Dokumentation

**2.3.340 Sielreinigung DN 150 - 250 einschl. Schächte**
Sielreinigung DN 150 - 250 einschl. der Schächte nach
Beendigung der Sielbauarbeiten, mit einem
Hochdruckspülgerät durchführen,einschl. der An- und
Abfahrt.

Nur bei Verschmutzungen, die der Auftragnehmer nicht zu
vertreten hat und auf Anweisung der Bauaufsicht.

(In dieser Position ist nicht das Reinigen vor der
eigentlichen  Kanaluntersuchung gemeint.)
Menge: 658,000 lfm

### Bereich 3 Regenwassersiel

#### Abschnitt 3.1 RW-Sielsanierung

*Hinweis*
Hinweis:
Die Arbeiten an der vorhandenen Regenwasserleitung
beschränken sich auf punktuelle Sanierungsarbeiten.
Eine Auflistung der Schäden sowie ein Lageplan der
betroffenen Stellen liegen der Ausschreibung bei.

Haltungen:
09847 - 09841
09838 - 09837
09837 - 09835
09835 - 09833
09833 - 09831
09829 - 09827
10000 - 09968

**Ausführungsbeschreibung 0080 Vortext Baugrube mit Verbau**
*Baugrube für die Sanierungsarbeiten an Sielleitungen*
Bodenaushub für die Baugrube des Sieles in der
erforderlichen Tiefe gem. Sielplan herstellen, einschl.
Zufüllen und lagenweise Verdichten der Baugrube nach
Beendigung der Rohrverlegung einschließlich
fachgerechtem Verbau. Der Bodenaushub kann größtenteils
seitlich gelagert werden. Verdrängter sowie zum
Wiedereinbau nicht geeigneter Boden ist, soweit nicht
anders angegeben zur eigenen Verwendung abzufahren und
ist einzurechnen.

Für die Arbeiten sind die ehemaligen Bodenklassen 1-4
gem. DIN 18300 bzw. die neuen Bodengruppen nach DIN
18196 zu berücksichtigen.

Die Kanalbauarbeiten sind nach den ZTV - Siele 2025 der
Hamburger Stadtentwässerung herzustellen.

Die Grabensohle ist sorgfältig zu ebnen und zu
verdichten. Das Rohrauflager ist sorgfältig gem.
ZTV-Siele Hmb. in aktueller Fassung herzustellen. Bei
bindigen Böden und Herstellung einer Sandbettung
unterhalb des Rohres wird die Tiefe der Baugrube für
die Abrechnung 20 cm unter Rohrunterkante
berechnet.

Nach Verlegung der Rohranlage ist die Leitungszone
lagenweise mit steinfreiem und verdichtungsfähigem
Bettungssand bis 30 cm über Rohrscheitel zu verfüllen
und mit geeignetem Gerät zu verdichten. Die Lieferung
und der Einbau des Bettungssandes ist einzurechen. Der
Nachweis einer ausreichenden Verdichtung gem. ZTV-Siele
Hmb. ist zu erbringen.

Die Abrechnung der Baugrube erfolgt nach m³-Festpreis.

Die mittlere Sohltiefe für die Abrechnung wird
haltungsweise von Geländeoberkante im Urzustand
abzüglich Oberbodenabtrag oder Oberflächenbefestigungen
(Asphaltfahrbahn, Betonpflaster, Grandbefestigung usw.)
mit einer mittleren Stärke von 0,50 m bis 0,20 m unter
Rohrunterkante (Leitungszone) berechnet.

**3.1.350 Bodenaushub zur Herstellung einer Baugrube für die Sielsanierung, Tiefen bis 1,80 m**
Bodenaushub für die Sanierung des Regenwasserkanals DN
250 sowie der Hausanschlussleitungen DN 150 bei einer
Tiefe von 1,80 m.
Menge: 84,000 m³

**Ausführungsbeschreibung 0090 Vortext: Sicherungsmaßnahmen von kreuzenden Leitungen**
*Sicherungsmaßnahmen von kreuzenden Leitungen*
Maßnahmen zur Gewährleistung der Betriebssicherheit von
Leitungen und Kabeln (z.B. Abfangen, Aufhängen und
Abdecken) sowie Erschwernisse und Behinderungen beim
Bodenaushub oder anderen vertraglichen Leistungen, die
sich aus dem Vorhandensein von Leitungen in der
Baugrube ergeben, werden gesondert vergütet. Die
Vergütung erfolgt pro lfm Fremdleitung, gemessen in der
Achse der Fremdleitung. Es wird unterschieden nach der
Breite der Leitung in der Draufsicht und nach ihrem
Kreuzungswinkel. Haben mehrere Leitungen in der
Draufsicht einen lichten Zwischenraum von < 1.0 m, so
sind sie wie eine Leitung mit einer um den Zwischenraum
vergrößerten Breite abzurechnen. Der Rauminhalt der
Leitungen wird nicht vom Bodenaushub abgezogen.
Sicherungsmaßnahmen und Erschwernisse für Leitungen bis
zu einer Breite von 0.20 m, die die Baugrube senkrecht
(90°) bis zu einem Winkel von 45° kreuzen, sind in die
Pos. Bodenaushub einzurechnen und werden nicht
gesondert vergütet.

Eine Vergütung für Sicherungsmaßnahmen erfolgt nur,
wenn sie der Bauaufsicht unverzüglich mit einer
Einmeßskizze angezeigt und von dieser bestätigt wird.

**3.1.360 Erschwernisse bei Leitungen 0°- 45°, B >0.20 bis 0.50 m**
Sicherungsmaßnahmen und Erschwernisse für Leitungen mit
einem Winkel von 45° bis 0°, Breite über 0.20 bis 0.50
m
Menge: 9,000 lfm

**3.1.370 Erschwernisse bei Leitungen 90°- 45°, B >0.20 bis 0.50 m**
*** Bedarfsposition mit GB
Sicherungsmaßnahmen und Erschwernisse für Leitungen mit
einem Winkel von 90° bis 45°, Breite über 0.20 bis 0.50
m
Menge: 9,000 lfm

**Ausführungsbeschreibung 0100 Vortext Zusatzposition zum Leitungsgraben**
*Nur nach Anerkennung durch die Bauaufsicht*
Zusatzpositionen zum Leitungsgraben. Die folgenden
Positionen werden zusätzlich zu den
Leitungsgrabenpositionen vergütet. Nur nach vorheriger
Anerkennung durch die Bauaufsicht und gesondertem
Aufmaß !

**3.1.380 Boden, Auffüllung durchsetzt mit Beton-/Ziegelresten/Asphaltfräsgutresten aufnehmen und entsorgen, Zulageposition**
Boden, Sandauffüllung, durchsetzt teilweise mit
leichten Beton,-Ziegelresten, vereinzelt
Asphaltfräsgutreste, lösen, aufnehmen
und fachgerecht entsorgen, als Zulageposition.

Die Vergütung erfolgt nur nach vorheriger Anerkennung
der örtlichen Bauüberwachung.

Die Entsorgungsnachweise sind unverzüglich der
örtlichen Bauüberwachung bzw. dem Auftraggeber
vorzulegen, sonst erfolgt keine Vergütung.
Menge: 10,000 m³

**3.1.390 Bodenaustausch oberhalb der Leitungszone bei ungeeignetem Boden, Zulage**
Nicht wiedereinbaufähigen Boden oberhalb der
Leitungszone unternehmerseitig entsorgen und Füllboden,
frostbeständig und verdichtungsfähig, als
Austauschboden liefern und abladen. Das Einbringen und
Verdichten wird über die  Leitungsgrabenpositionen
vergütet.

Die Abrechnung erfolgt nach den Breiten eines Einzel-,
bzw. Doppelrohrgrabens gem. ZTV-Siele Hmb. 2025 bei
senkrechten, parallelen Wänden.

Mehrmengen auf Grund von abgeböschten Leitungsgräben
ohne Verbau ist in den Einheitspreis einzurechen, als
Zulage zum Leitungsgraben.
Menge: 10,000 m³

**3.1.400 Füllboden (F1), frostbeständig liefern + einbauen (nur nach Anweisung)**
Füllboden, als Austauschboden, der
Frostempfindlichkeitsklasse (F1) liefern und
profilgerecht nach Anweisung der örtlichen
Bauüberwachung einbauen und lagenweise in Stärken von
bis zu 30 cm verdichten, bis eine einfache
Proctordichte von 100 % erreicht ist.
Menge: 10,000 m³

**3.1.410 Handschachtung im Bereich von Fremdleitungen herstellen, einschl. der Dokumentation, Zulage**
Handschachtung im Bereich von Fremdleitungen oder
sonstiger Erfordernis herstellen, als Zulage zu den
Bodenpositionen, einschließlich der Dokumentation in
Lage, Tiefe und dem Medium, nur nach vorheriger
Anordnung der örtlichen Bauüberwachung.

Ohne Dokumentation erfolgt keine Vergütung!
Menge: 80,000 m³

**Ausführungsbeschreibung 0110 Vorhandene Sielleitung aufnehmen**
*Vorhandene Sielleitung aufnehmen*
Vorhandene Sielleitung im Zuge des Bodenaushubes
ausbauen und unternehmerseitig abfahren. Die vorh.
Anschlussleitungen sind bis zum nächsten
Rohrspitzenende freizulegen und für den neuen Anschluss
an die neue Leitung vorzubereiten. Mit einzurechnen
sind der Schnitt und die Beseitigung am Bestandssiel,
das Absperren der Leitung sowie die Beseitigung und
ggf. erforderliche Überleitung des Wassers in der
aufzunehmenden Leitung und die hierdurch bedingte
Arbeitsbehinderung.

**3.1.420 Vorh.Sielleitung DN 150 B ausbauen, aufnehmen und abfahren, Tiefen bis 1,80 m als Zulage zum Bodenaushub**
Vorhandene Sielleitung DN 150, einschl. Abzweiger,
Beton, Tiefen bis 1,80 m im Zuge des Bodenaushubes
ausbauen und unternehmerseitig abfahren.

Als Anlage zum Leitungsgraben.
Menge: 9,000 lfm

**3.1.430 Vorh.Sielleitung DN 200 bis DN 250 B ausbauen, aufnehmen und abfahren, Tiefen bis 1,80 m als Zulage zum Bodenaushub**
Vorhandene Sielleitung DN 200 bis DN 250, einschl.
Abzweiger, Beton, Tiefen bis 1,80 m im Zuge des
Bodenaushubes ausbauen und unternehmerseitig abfahren.

Als Anlage zum Leitungsgraben.
Menge: 14,000 lfm

**Ausführungsbeschreibung 0120 Vortext PP-Kanalrohre**
*Regenwasserkanal PP, liefern + verlegen*
Vollwand-PP-Kanalrohr mit Steckmuffe, innen und außen
glatt, halogen- und bleifrei, mit werkseitig
eingelegtem Dichtring, Ringsteifigkeit SN 10, nach DIN
EN ISO 9969, ohne Zusatz von Füllstoffen gem. EN
1852-1,  sowie Formstücken aus PP, frei Baustelle
liefern, abladen, zur Einbaustelle transportieren,
höhen- und fluchtgerecht auf statisch erforderlichem
Auflager gemäß  DIN EN 1610, DIN 4033, ZTV-SIELE Hmb.
und der ZTVE  unter Beachtung der Verlegevorschriften
des Herstellers wasserdicht verlegen.

Rohre für die Schmutzwasserkanalisation sind
orangebraun.
Rohre für die Regenwasserkanalisation sind azurblau.

Für die einzubauenden Kanalrohre ist ein statischer
Berechnungsnachweis gem. ATV A 127 vorzulegen. Für jede
einzubauende Nennweite ist der Nachweis jeweils für die
geringste und höchste Überschüttung zu erbringen. Der
Aufwand hierfür ist in die Einheitspreise einzurechen.

Aus Gründen der Gewährleistung und der
Austauschfähigkeit sollen Rohre, Formstücke und Zubehör
einem Fabrikat entsprechen.

Liefernachweis:
REHAU AWADUKT PP SN 10 RAUSITO

REHAU
Pinkertweg 2
22113 Hamburg
Tel.: 040 / 733 402 - 0

oder gleichwertiger Art

Hersteller:............................................
..............

Fabrikat:..............................................
...............

  (vom Bieter anzugeben)

Die Angaben des Herstellers und des Fabrikates sind
bereits mit dem Angebot vorzulegen !

**3.1.440 PP-Kanalrohr DN 250 SN 10, liefern und verlegen**
PP-Kanalrohr DN 250,
SN 10, liefern und verlegen
Menge: 13,000 lfm

**3.1.450 PP-Abzweig, DN 250/150, SN 10, liefern + verlegen, als Zulage**
PP-Abzweig, DN 250/150, SN 10, passend zum Rohrsystem,
liefern und verlegen, als Zulage zur Rohrposition

Abzweiger setzen für die Anschlussleitungen der neuen
Trummen T9 und T16.
Menge: 2,000 Stk

**3.1.460 Manschettendichtung, DN 250 liefern + einsetzen**
Innenmanschettendichtung zur Verbindung zweier
Rohrspitzenden, Beton - Kunststoff, DN 250, liefern und
fachgerecht einbauen.

Manschette in breiter Ausführung, b= 130 mm, bestehend
aus EPDM-Dichtelement und äußerem
Edelstahlschutzkörper.

Inkl. aller erforderlichen Nebenarbeiten und
-materialien.

Liefernachweis:
Fernco Innenmanschette ICON

Fernco GmbH
Hessenring 31
37269 Eschwege
Tel.:  +49-(0)5651-2296400
Mail:  anfrage@fernco.de
  bestellung@fernco.de

oder gleichwertiger Art

Hersteller:............................................
..............

Fabrikat:..............................................
...............

  (vom Bieter anzugeben)

Die Angaben des Herstellers und des Fabrikates sind
bereits mit dem Angebot vorzulegen !
Menge: 18,000 Stk

**Ausführungsbeschreibung 0130 Vortext Schachtfertigteile**
*Schachtfertigteile aus Beton*
Schachtfertigteile aus Beton gem. DIN 4034 Teil 1, mit
Muffe und fest in die Muffe eingebauter Dichtung nach
DIN 4060 vom Typ DENSOCRET BL-T oder gleichwertig.

**3.1.470 Ausgleichsringe AR-V 625 x 60/80/100 DIN 4034 T1liefern+einbauen**
Ausgleichsschicht aus verschiebesicheren Auflageringen
gem. DIN 4034 Teil 1 - AR-V 625 x 60/80/100,
frei Baustelle liefern, abladen und einbauen.
Menge: 30,000 Stk

**3.1.480 Schachtabdeckung Regenwasser - rund - liefern + einbauen (mit Rahmenaufschrift)**
Schachtabdeckung, Klasse D 400 liefern
rund, mit Ventilation, mit im Rahmen integrierter
unlösbar
verbundener Aufnahmebuchse für eine runde Haltestange
(Einsteighilfe),38mm Ø und dämpfender Einlage in Deckel
und
Rahmen, lichte Weite 610 mm, Gewicht ca. 174 kg,
Rahmenhöhe 160 mm.
Rahmen aus Gusseisen mit dämpfender Einlage, die
Aufnahmebuchse für die Einsteighilfe muss über dem
Steigeisengang ausgerichtet werden.
Deckel aus Beton-Guss nach DIN 19584-2 mit dämpfender
Einlage, mit seitlicher Einlage zur horizentalen
Dämpfung des
Deckels im Rahmen, mit Ventilation, mit
Deckelbeschriftung R
oder S (Schrifthöhe 10cm).
Entsprechend DIN EN124-2, DIN 1229, sowie DIN 19572 und
den UW-Vorschriften.

Für die Bauzwischenzeit ist ein Vlies in den SF
einzulegen und vor der Abnahme wieder zu entfernen.
Menge: 15,000 Stck

#### Abschnitt 3.2 Kontrollprüfung / Dokumentation

*Hinweis*
Hinweis:
Die Kontrollprüfungen beziehen sich auf die gesamten
Leistungen aus den Titeln RW-Sielsanierung und
Straßenentwässerung!

**3.2.490 Sielreinigung DN 150 - 250 einschl. Schächte**
Sielreinigung DN 150 - 250 einschl. der Schächte nach
Beendigung der Sielbauarbeiten, mit einem
Hochdruckspülgerät durchführen,einschl. der An- und
Abfahrt.

Nur bei Verschmutzungen, die der Auftragnehmer nicht zu
vertreten hat und auf Anweisung der Bauaufsicht.

(In dieser Position ist nicht das Reinigen vor der
eigentlichen  Kanaluntersuchung gemeint.)
Menge: 650,000 lfm

**Ausführungsbeschreibung 0140 Vortext Kontrollprüfung**
*Kontrollprüfung*
Optische Inspektion der Entwässerungskanäle
(Hauptkanäle und Hausanschlussleitungen) und Schächte
gemäß Vorgaben des AG nach ZTV-KI (Zusätzliche
Technische Vertragsbedingungen für Kanalinspektion)
durchführen mit Hilfe einer selbstfahrenden
TV-Farbkamera, radial schwenkbar und mit Zoomfunktion
(Technische Mindestanforderungen siehe
ZTV-Kanalinspektion). Erfassen der Schäden. Erstellen
eines Datensatzes nach ISYBAU-Standard Typ H. Bei
Schäden und Behinderungen erfolgt außer der
Videoaufzeichnung eine aussagekräftige Einzelaufnahme
(Videoprint).

Dokumentation als digitaler Zustandsfilm auf DVD, je
Haltung/Leitung/Schacht ist ein eigener digitaler
Zustandsfilm anzulegen. Die Zustandsfilme sind
vollständig mit den Zustandsdaten zu synchronisieren.
Die Informationen zu den Datensatzarten 1 und 2 (Record
1 und 2) sind vollständig zu erfassen.

Zu Datensatz 3 (Record 3) sind folgend
Einzelinformationen zu erfassen:
- HI (obligatorische Angaben)
- Recordnummer 3 (obligatorisch)
- Bezeichnung der Haltung (Haltungsnummer)
- von Schacht-Nr. / nach Schacht-Nr.
- Untersuchungsrichtung / - Untersuchungslänge
- Nummer der DVD
- Haltungsklasse (automatisch / manuell)

Zu Datensatz 4 (Record 4) sind folgende
Einzelinformationen zu erfassen:
- HI (obligatorische Angaben)
- Recordnummer 3 (obligatorisch)
- Bezeichnung der Haltung (Haltungsnummer)
- Stationierung
- Timecode
- Steuer- und Zustandskürzel, einschl. Textzusatz M 143
/ A 149
- Positionsangabe von / bis

Das erforderliche Abspielprogramm ist für den
Auftraggeber kosten- und lizenzfrei mitzuliefern.

Dokumentation als Untersuchungsbericht je
Haltung/Leitung/Schacht mit Haltungs-/Leitungsgrafik
bzw. Schachtuhr (2-fach), DIN A4, mehrfarbig, sortiert.

Übergabe der Inspektionsdaten auf Datenträger im
Datenbankaustauschformat XML, Typ H (Zustand Haltungen)
Typ LH (Zustand Anschlussleitungen), Typ S (Zustand
Schächte) und Typ Z (Zustand Sonderbauwerke).
Haltung/Leitung/Schacht/Bauwerk - Dokumentation als
Untersuchungsbericht Haltung/Leitung/Schacht/Bauwerk -
Dokumentation als Zustandsfilm Haltung/Leitung/Schacht
- Dokumentation der Dichtheitsprüfung als
Prüfprotokoll.

Die entsprechenden Standards für die Kanalbefahrung
sind im Vorfeld mit einem Vorlauf von 2 Wochen vom AG
einzuholen. .

**3.2.500 An- und Abfahrt für Kontrollprüfung (Kanal TV)**
An- und Abfahrtspauschale zur Durchführung
der Kontrollprüfung (Kanaluntersuchung)
Menge: 1,000 Stck

**3.2.510 Kanaluntersuchung mit Kanalfernauge (HL + AL)**
Abnahmeuntersuchung (inkl. erforderlicher
Sielreinigung) der neugebauten Entwässerungskanäle /
Hauptkanäle DN 200, sowie Hausanschlussleitungen und
der Anschlüsse für die Straßenentwässerung DN 150 mit
Hilfe einer selbstfahrenden Farbvideokamera. Die
Aufnahmen sind auf externem Datenmedium oder DVD
aufzuzeichnen und zu beschriften. Darüber hinaus sind
die Zustandsdaten der Haltungsuntersuchungen dem
Auftraggeber als Datei im Format ISYBAU-XML zu
übergeben.

Übergabe der Inspektionsdaten auf Datenträger bzw. über
ein Cloud-System im Austauschformat ISYBAU XML 2013-10.
Die Stammdaten werden vom AG zur Verfügung gestellt.

Auf die Richtlinien zur Bestandsdokumentation der
Kanalisation gem. Excel-Tabellen, die der Ausschreibung
beiliegen, wird hingewiesen.
Menge: 650,000 lfm

**3.2.520 Bauvermessung RW- Siel durchführen (anteilig)**
Bauausführungsvermessung für die Grob- und
Feinabsteckung anteilig für das RW- / SW-Siel mit
Angabe allen Baulichkeiten, Schächten, Abzweigern,
Anschlußleitungen  und Grenzen in Lage und NN-Höhen
durchführen, einschl. aller erf. Lieferungen und
Leistungen (z.B. Vermessungsmaterialien, Holzpflöcke
usw.) sowie der mehrmaligen An- und Abfahrt zur
Durchführung der Vermessungsarbeiten.

Für die Bauausführungsvermessung wird dem AN die
Ausführungsplanung in digitaler Form übergeben.

Zum Leistungsumfang gehört die Übergabe der
Absteckpunkte bzw. die Bearbeitung der erfassten Daten
mit CAD sowie die Vorbereitung bzw. Übersetzung der
Daten zur digitalen Datenübergabe (DXF-Format) an den
Auftraggeber bzw. die örtliche Bauaufsicht.
Menge: 1,000 psch

**3.2.530 RW- Sieleinmessung für Bestandsplan durchführen**
RW- / SW- Sieleinmessung der Haupt- und
Anschlußleitungen für
den Bestandsplan des Sieles durchführen.
Menge: 1,000 psch

**Ausführungsbeschreibung 0150 Vortext Sielbestandsplan**
*Bestandsplan, für RW- Siel aufstellen*
Bestandsplan, mit gemeinsamer Darstellung von RW- und
SW-Sielen. Bestandsverzeichnisse (Excel-Listen) mit
Haupt- und Anschlussleitungen, sowie der Schächte,
Einmessskizzen der Anschlussleitungen gem. "Richtlinien
zur Datenerfassung für das Kanalkataster der Stadt
Norderstedt" aufstellen und unabhängig von der
Schlussrechnung in 3-facher Ausfertigung und zusätzlich
auf DVD einreichen.

Übergabe der Inspektionsdaten auf Datenträger bzw. über
ein Cloud-System im Austauschformat ISYBAU XML 2013-10.
Die Stammdaten werden vom AG zur Verfügung gestellt.

Abrechnung der Einmessung nach lfm Siel, des
Bestandsplanes usw. pauschal.

**3.2.540 Bestandsplan für RW-Siel aufstellen**
Bestandsplan, Bestandsverzeichnisse und Verzeichnisse
der Hauptkanäle, Anschlussleitungen und Schächte
gem. "Richtlinien zur Datenerfassung für das
Kanalkataster
der Stadt Norderstedt" aufstellen, mit Darstellung des
RW-Sieles. Pauschalpreis für das RW-Siel.

Übergabe der Inspektionsdaten auf Datenträger bzw. über
ein Cloud-System im Austauschformat ISYBAU XML 2013-10.
Die Stammdaten werden vom AG zur Verfügung gestellt.
Menge: 1,000 psch

### Bereich 4 Straßenbau

#### Abschnitt 4.1 Baumpflegerische Begleitung / Arbeiten

**Ausführungsbeschreibung 0160 Baumpflegerische Begleitung**
*Baumpflegerische Begleitung*
Bauarbeiten im Kronentraufbereich der Bäume müssen
grundsätzlich baumpflegerisch betreut werden.

Für diese Arbeiten hat der Auftragnehmer einen
zugelassenen Baumsachverständigen, vor Beginn der
Arbeiten,
hinzuziehen.

Entsprechende Referenzen können auf Nachfrage beim AG
bzw. der Bauaufsicht genannt werden.

Die Einsätze des Baumsachverständigen sind vorab mit
der örtlichen Bauaufsicht bzw. dem AG abzustimmen.

Für die Abrechnung ist der Einsatzbericht des
beauftragten Baumsachverständigen vorzulegen.

**4.1.550 An- und Abfahrt eines Baumsachverständigen bzw. Ingenieurs für Baumpflege**
Menge: 2,000 Stck

**4.1.560 Einsatz eines Baumsachverständigen/ Ingenieurs für Baumpflege**
Einsatz eines Baumsachverständigen/Ingenieurs für
Baumpflege
Menge: 3,000 Std

**4.1.570 Einsatz enes Baumpflegers**
Einsatz eines Baumpflegers exkl. An- und Abfahrt
Menge: 5,000 Std

**4.1.580 Wurzelbehandlung im Zuge des Einsatzes eines Baumsachverständigen oder Baumpflegers, Zulage**
Wurzelbehandlung im Zuge des Einsatzes eines
Baumsachverständigen oder Baumpflegers. Wurzeln mit
sauberem Schnitt abtrennen und mit einem
wachstumsfördernden Stoff (z. B. Alginure Wurzeldip,
bis ca.  2 cm Stärke) oder einem geeigneten
fungizidhaltigen Wundverschlussmittel (z. B. Tervanol
F, ab 2 cm Stärke) behandeln, als Zulage.
Menge: 5,000 Std

**4.1.590 Einsatz eines Saugbaggers auf Anweisung des Baumsachverständigen**
Einsatz eines Saugbaggers im Wurzel- oder
Leitungsbereich auf Anweisung des Baumsachverständigen.

Einzurechnen sind das Vorhalten des Saugbaggers, des
Bedienungspersonals, alle Betriebs- sowie  An- und
Abfahrkosten.
Menge: 3,000 Tag

**Ausführungsbeschreibung 0170 Wurzelvorhang mit Stützwand**
*Wurzelvorhang mit Stützwand*
Wurzelvorhang mit Stützwand gem. RSBB fachgerecht
herstellen. Boden in etwa 50 cm Breite von der
geplanten Randeinfassung etc. in Handarbeit ausheben.
An der dem Baum zugewandten Seite alle Wurzeln
abschneiden, die Schnittstellen mit scharfem Messer
nachschneiden und die Wunden mit einem elastischen
Wundverschlussmittel verstreichen. Graben mit einem
Gemisch aus 3/6 Kompost, 2/6Sand und 1/6 feuchten Torf
verfüllen. Überschüssiger Boden ist unternehmerseitig
abzufahren.

**4.1.600 Wurzelvorhang, Tiefe bis 0,50 m**
Wurzelvorhang mit Stützwand, mittlere Tiefe bis 0,50 m.
Menge: 2,000 Stck

**4.1.610 Wurzelschutzfolie liefern und lose verlegen.**
Wurzelschutzfolie liefern und zwischen Abdichtungsbahn
und Schutzlage mit 150 cm Überlappung lose verlegen.
Menge: 30,000 m

**4.1.620 Bauzaun aus Stahmatten B/H, 3,50/1,80-2,00 m liefern, aufstellen, vorhalten, wieder abbauen**
Bauzaun, verzinkter Stahl, bestehend aus mobilen
Fertigteilel- ementen Breite/Höhe: ca. 3,50/1,80-2,00
m, gemäß den Vorschriften der DIN 18920, mit Fuß und Erdankern, als
Schutz zu den öffentlichen Grünflächen bzw. zu den
angrenzenden Bäumen, liefern und fachgerecht
mit Verbindungsschellen montieren.

Bauzaun für die Dauer der gesamten Baumaßnahme
vorhalten, sichern und nach Beendigung der Maßnahme
wieder aufnehmen und zur eigenen Verwendung abfahren.

Bereich des Baumes an der Einmündung Feldstraße /
Tannenallee
Menge: 30,000 m

#### Abschnitt 4.2 Vor- und Erdarbeiten

**4.2.630 Bauzaun als Gehölzschutz, Höhe rund 2,00 m liefern, aufstellen und abbauen.**
Bauzaun als Gehölzschutz für zu erhaltende Bäume und
Sträucher gemäß DIN 18 920 auf Anweisung der Bauleitung
aufstellen, unterhalten und nach Beendigung der
Bauarbeiten wieder abbauen einschl. Stellung des
Materials.

Der Bauzaun besteht aus mobilen Fertigteilelementen mit
Breiten von rund 3,50 m und Höhen von rund 2,00 m
einschl. Fuß, sowie Verbindungsschellen und
Erdverankerungen gegen  unbefugtes Abbauen / Entfernen.

Die Bauzäune sind in als Schutz der Bäume in einem
Abstand vom 1,50 m zur Baumkronentraufe aufzustellen.
Im Bereich von Gehölzbeständen ist der genaue Verlauf
des Bauzaunes vor Baubeginn mit der Bauaufsicht
abzustimmen.

Bauzäune liefern und fachgerecht aufstellen,
verschellen, mittels Erdankern im Boden sichern, für
die Dauer der Baumaßnahme vorhalten und ggf. richten,
sowie nach gesonderter Anweisung der Bauausicht nach
Beedigung der Arbeiten wieder abbauen und abfahren.
Menge: 30,000 lfm

**4.2.640 Baufeld von Gebüsch + Bäumen freimachen und räumen**
Baufeld, mit Gebüsch und Bäumen bis ca. 30 cm
Durchmesser (1,0 m über dem Erdboden gemessen), von
Bewuchs freimachen, einschl. Rodung der Stubben. Das
Stammholz  sowie Astwerk über 7 cm Durchmesser ist
Aufzumetern. Das gesamte Holz bleibt Eigentum des
Besitzers und ist sofort auf die hierfür vorgesehenen
Lagerplätze zu transportieren. Bei Annahmeverweigerung,
auch einzelner Teile, geht das Holz in das Eigentum des
Auftragnehmers über und ist sofort zur eigenen
Verwendung abzufahren. Stubben und Buschwerk sind in
jedem Fall zur eigenen Verwendung abzufahren. Die
Stubbenlöcher sind mit anstehendem Boden zu verfüllen
und zu verdichten.
Menge: 100,000 m²

**Ausführungsbeschreibung 0180 Vortext: Stubben roden**
*Stubben roden*
Stubben von gefällten Bäumen oder Büschen auf der
Baustelle
roden und auf eine unternehmerseitig zu stellende Kippe
abfahren, einschl. Verfüllen der Stubbenlöcher mit
anstehendem Boden und Verdichten des Bodens.

**4.2.650 Stubben, 30 bis 60 cm Stammdurchmesser, roden**
Stubben mit einem mittl. Stammdurchmesser 30 bis 60 cm,
roden
Menge: 2,000 Stck

**4.2.660 verschiedene Heckenarten H = 2.5 m zurückschneiden (Lichtraum), Bewuchs übernehmen und abfahren**
Verschiedene Heckenarten und Buschwerk bis zur einer
Höhe von rund 2.50 m auf das erforderliche
Lichtraumprofil der Straße bzw. bis zur
Grundstücksgrenze (rd. 0.50 - 1.00 m) zurückschneiden,
Bewuchs übernehmen, aufladen und zur eigenen Verwendung
abfahren.
Menge: 100,000 lfm

**4.2.670 Verkehrszeichen, Straßenschilder, Poller aufnehmen und zwischenlagern.**
Verkehrszeichen, Straßenschilder, Hinweisschilder
mit Stahlpfosten und Fundament, Leitpfosten o.ä.
aufnehmen und nach Angabe der Bauleitung ausserhalb der
Verkehrsflächen  zwischenlagern.

Die Schilder sind vor der Zwischenlagerung zu reinigen
und so zu transportieren und zu lagern, dass keine
Beschädigungen auftreten.
Menge: 76,000 Stck

**4.2.680 vorh. Straßenabläufe aufnehmen und abfahren**
Vorh. Straßenabläufe aufnehmen, laden und abfahren.
Einzurechnen ist das aufnehmen der Abläufe sowie das
fachgerechte Trennen und Verschließen der
Anschlussleitung.
Menge: 16,000 Stck

**Ausführungsbeschreibung 0190 Vortext: Vorh. Straße und Wege aufnehmen**
*Vorh. Straße und Wege aufnehmen*
Straßen- und Wegeflächen einschließlich Deckschicht
(Asphalt- oder Betonstraße, Pflaster-, Plattenbelag
oder dgl.) mit Unterbau (Gesamtstärke ca. 55 cm) mit
gerader Kante (Schnittkante in Asphalt- oder
Betonstraße wird gesondert vergütet) aufnehmen,
brauchbares Material innerhalb der Baufeldes sauber und
getrennt zwischenlagern, nicht mehr brauchbares
Material aufladen und zur eigenen Verwendung abfahren
und entsorgen.

**4.2.690 Asphaltaufbau der Fahrbahn (ca. 10 cm Stärke) und Unterbau (ca. 40 cm Stärke) aufnehmen.**
Asphaltaufbau der Fahrbahnbefestigung (ca. 10 cm stark)
einschl. Unterbau (ca. 40 cm stark) aufnehmen, laden,
entsorgen.

2,5 cm Asphaltdeckschicht
7,9 cm Asphalttragschicht

14,6 cm HMV Asche
25,0 cm Sande

BS1: Feldstraße bis Kiefernweg
Menge: 1200,000 m²

**4.2.700 Asphaltaufbau der Fahrbahn (ca. 13 cm Stärke) und Unterbau (ca. 37 cm Stärke) aufnehmen.**
Asphaltaufbau der Fahrbahnbefestigung (ca. 13 cm stark)
einschl. Unterbau (ca. 37 cm stark) aufnehmen, laden,
entsorgen.

2,5 cm Asphaltdeckschicht
10,0 cm Asphalttragschicht

16,5 cm RC-Baustoff
21,0 cm Sande

BS2: Kiefernweg bis Harkshörner Weg
Menge: 560,000 m²

**4.2.710 Asphaltaufbau der Fahrbahn (ca. 7 cm Stärke) und Unterbau (ca. 43 cm Stärke) aufnehmen.**
Asphaltaufbau der Fahrbahnbefestigung (ca. 7 cm stark)
einschl. Unterbau (ca. 43 cm stark) aufnehmen, laden,
entsorgen.

1,6 cm Asphaltdeckschicht
5,0 cm Asphalttragschicht

12,4 cm HMV Asche
31,0 cm Sande

BS3: Harkshörner Weg bis Achter de Dannen
Menge: 540,000 m²

**4.2.720 Betonsteinpflaster, jeder Art, bis 10 cm Stärke inkl. Unterbau bis 40 cm Stärke aufnehmen und abfahren**
Betonsteinpflasterbelag, bis 10 cm Stärke, jeder Art,
jede
Farbe in Wegen und Überfahrten und Unterbau bis 40 cm,
Gesamtauskofferung bis 50 cm aufladen und der
Verwertung nach Wahl des AN zuführen.
Menge: 570,000 m²

**4.2.730 Bankett-/Seitenstreifen aus Grand-/Schotterbefestigung in einer Gesamtstärke von 50 cm aufnehmen, laden und abfahren**
Bankett-/Seitenstreifen aus einem Gemisch aus
Grand-/Schotterbefestigung, teilweise mit Oberboden
durchwachsen, in einer Gesamtstärke von 50 cm
fachgerecht lösen, laden und zur eigenen Verwendung
abfahren.
Menge: 2050,000 m²

**4.2.740 Zulage der vorherigen Position für Z-Böden und Einstufung nach LAGA und TR-Boden / EBV, fachgerecht entsorgen (Z1.1, Dk 0)**
Zulage der vorherigen Position sowie der Ober- und
Bodenpositionen für Z-Böden und Einstufung nach LAGA
und TR-Boden / EBV, fachgerecht entsorgen (Z1.1, Dk 0).
Menge: 400,000 m³

**4.2.750 Zulage der vorherigen Position für Z-Böden und Einstufung nach LAGA und TR-Boden / EBV, fachgerecht entsorgen (Z1.1, Dk 1)**
Zulage der vorherigen Position sowie der Ober- und
Bodenpositionen für Z-Böden und Einstufung nach LAGA
und TR-Boden / EBV, fachgerecht entsorgen (Z1.1, Dk 1).
Menge: 340,000 m³

**4.2.760 Bauschutt (Beton, Mauerwerk, Holzreste..) aufnehmen, zwischenlagern, abfahren u. entsorgen**
Bauschutt (Beton, Mauerwerk, Pflaster, Steine,
Holzreste, Steinzeugmaterialien usw..) aufnehmen, bei
Bedarf vorsortieren, auf dem Baugelände nach
Rücksprache auf einer gesonderten Fläche zwischenlagern
und nach erfolgtem Aufmass mit der örtlichen
Bauüberwachung unternehmerseitig auf eine vom AN zu
wählende Kippe abfahren, entsorgen.

Die Entsorgungsnachweise sind der Bauaufsicht zu
übergeben.

(Für die Abrechnung ist der Bauschutt in Mieten zu
sammeln und mit der örtlichen Bauleitung aufzumessen.)
Menge: 5,000 m³

**4.2.770 Kantenschnitt an vorh. 5 cm Asphaltdeckschicht herstellen**
Kantenschnitt an der vorh. Asphaltdeckschicht mit
Schneidgerät bis zu
5 cm tief in neuer Deckschichtdicke herstellen. Auch in
den
Ecken ist die volle Schnitttiefe erforderlich
(Kreuzschnitt ). Alte
Deckschicht ausbrechen und Ausbruch zur eigenen
Verwendung abfahren.

(Bereich: Feldstraße, Kiefernweg, Harkshörner Weg,
Achter de Dannen)
Menge: 53,000 lfm

**4.2.780 Schnittkante bis 20 cm Stärke herstellen**
Schnittkante für bituminöse Flächen bis ca. 20 cm
Stärke
herstellen, einschließlich Abfuhr des anfallenden
Materials zur
eigenen Verwendung.

(Bereich: Feldstraße, Kiefernweg, Harkshörner Weg,
Achter de Dannen)
Menge: 45,000 lfm

**4.2.790 Fräsen der bit. Fahrbahn, pechfrei, Kleinfräse, ca. 4-5 cm tief, einschl. Fräsgut abfahren**
Fräsen der bit. Fahrbahn, pechfrei, ca. 4-5 cm cm tief,
mit einer Kleinfräse herstellen, einschl. Fräsgut
aufnehmen und  zur eigenen Verwendung abfahren.

Erschwernisse im Bereich von Schachtdeckeln,
Straßenabläufen und Schieberkappen und erforderliche
Stemmarbeiten sind einzurechnen und werden nicht
gesondert vergütet, sofern nicht anders angegeben.

(Bereich: Feldstraße, Kiefernweg, Harkshörner Weg,
Achter de Dannen)
Menge: 45,000 m²

**4.2.800 Erschwernisse infolge Einbauten beim Fräsen, als Zulage**
Erschwernisse infolge Einbauten, Schachtabdeckungen,
Straßenabläufen.

Erschwernisse beim Fräsen, Aufnehmen, Aufsprühen von
Bitumenemulsionen sowie Herstellen von
Asphaltschichten, als Zulage zu den Fräspositionen.

[Notiz:

- Schachtabdeckungen, rund]
Menge: 1,000 Stck

**4.2.810 Rasenkantenstein aufnehmen und abfahren**
Rasenkantenstein aus Beton einschl. Rückenstütze
aufnehmen, aufladen und zur eigenen Verwendung abfahren
Menge: 50,000 lfm

**4.2.820 Betontiefbordstein aufnehmen und abfahren**
Betontiefbordstein nach DIN 483 einschl. Rückenstütze
aufnehmen, aufladen und zur eigenen Verwendung abfahren
Menge: 60,000 lfm

**4.2.830 Betonhoch-rundbordstein aufnehmen und abfahren**
Betonhoch-/rundbordstein nach DIN 483 einschl.
Rückenstütze
(auch Bogensteine) aufnehmen, aufladen und zur eigenen
Verwendung abfahren
Menge: 35,000 lfm

**4.2.840 Wasserlauf Betonstein, zweireihig einschl. Betonstütze aufnehmen und abfahren**
Wasserlaufsteine 16 x 16 x 14 cm, zweireihig aufnehmen
und abfahren.
Menge: 15,000 lfm

**Ausführungsbeschreibung 0200 Vortext Oberboden abheben**
*Oberboden innerhalb der Baufläche (i.M. 50 cm) abheben*
Oberboden innerhalb der Baufläche in ganzer Dicke (ca.
50 cm i. M.) einschl. der Grasnarbe von Acker-,
Grünland-, Bankett- und Böschungsflächen gem. ZTVE
abheben. Aufmaß nach örtlich festgestellter Fläche und
Stärke = feste Masse. Das Aufmaß von Mieten erfolgt
frühstens 8 Wochen nach Ausetzen der Miete.

(Für die Arbeiten sind die ehemaligen Bodenklassen 1-4
gem. DIN 18300 bzw. die neuen Bodengruppen nach DIN
18196 zu berücksichtigen.)

Abrechnung nach gemeinsam mit der örtlichen Bauaufsicht
festgestellter Auskofferungsstärke und -fläche.

Die Einstufung der Mischproben steht aus.

**4.2.850 Oberboden lösen, laden, transportieren und abladen**
Oberboden im Bereich der geplanten Verkehrsflächen,
Seitenflächen, Böschungsflächen oder sonstiger
Bereiche, lösen, laden, bis zu 5 km transportieren und
abladen.
Menge: 280,000 m³

**4.2.860 Boden im Bereich der Vekehrsflächen lösen, laden und abfahren (Abrechnung nach Querprofilen)**
Boden, gem. LAGA TR-Boden (2004), Zuordnungsklasse Z 0
bis Z>2, der Mischproben, im Bereich der geplanten
Verkehrsflächen, Seitenflächen, lösen, laden und zur
eigenen Verwendung abfahren.

(Für die Arbeiten sind die ehemaligen Bodenklassen 1-4
gem. DIN 18300 bzw. die neuen Bodengruppen nach DIN
18196 zu berücksichtigen.

Die Ergebnisse der Bodenuntersuchungen stehen aus.

(Die Abrechnung erfolgt nach Querprofilen im Abstand
von 10-15  m)
Menge: 30,000 m³

**4.2.870 Handschachtung im Bereich von Fremdleitungen, Baumwurzeln herstellen, Zulage**
Handschachtung im Bereich Fremdleitungen, Baumwurzeln
oder sonstiger Anordnungen herstellen, als Zulage zu
den Bodenpositionen, einschl. Dokumentation in Lage und
Tiefe.
Menge: 25,000 m³

**4.2.880 Füllboden (F1), frostbeständig liefern + einbauen**
Füllboden der Frostempfindlichkeitsklasse (F1) gem.
ZTVE-StB in aktueller Fassung, liefern und
profilgerecht in die  Auftragsquerschnitte einbauen und
lagenweise in Stärken von 30 cm verdichten, bis eine
einfache Proctordichte von 100 % erreicht ist.

(Die Abrechnung erfolgt nach Querprofilen im Abstand
von 10-15  m)
Menge: 200,000 m³

**4.2.890 Oberboden, steinfrei für Grünflächen liefern und andecken (ca. 30 cm Stärke)**
Oberboden, frei von Steinen, Grassoden und
Wurzelkräutern liefern und im Bereich von geplanten
Grünflächen, bis zu 30 cm Stärke fachgerecht, nach
Anweisung der örtlichen Bauüberwachung, andecken.

(Abrechnung nach Andeckstärke im eingebauten Zustand)
Menge: 165,000 m³

**4.2.900 Oberbodenfläche durchfräsen und ansäen**
Oberbodenflächen von späteren Grünflächen, Böschungsflächen, Seitenstreifen, Mulden etc. durchfräsen, mit
mind. 20 g/m2 "Regelsaatgutmischung RSM 7.1.2" ansäen
und anwalzen, einschl. eventuellem Nachsäen schütterer
Stellen,  dem erstem Schnitt sowie
eigenverantwortlicher Pflege der Flächen ab Abnahme
sowie für das darauffolgende Jahr (für die Dauer einer
vollständigen Vegetationsperiode).
Menge: 550,000 m²

**4.2.910 Feinplanum +/- 1 cm herstellen**
Feinplanum zwischen Untergrund bzw. Unterbau und dem
Oberbau der Fahrbahn, Parkplätze und der Rad-
und Gehwege, einschl. der Überfahrtenauskofferung
(Mehrtiefe) entsprechend den Querprofilen gem. ZTVE und
einer Genauigkeit von +/- 1,0 cm fachgerecht
herstellen.

Mit inbegriffen ist der Längs- und Quertransport des
Bodens, der über das Grobplanum nach den
Bodenpositionen hinaus erforderlich ist. Das Feinplanum
ist mit geeignetem Gerät zu verdichten bis eine
einfache Proctordichte von 97% erreicht ist. Die
weitere Bearbeitung der Fläche darf erst nach erfolgter
Abnahme des Planums erfolgen. Teilabnahmen sind
möglich.
Menge: 4941,000 m²

#### Abschnitt 4.3 Straßenentwässerung

**Ausführungsbeschreibung 0210 Vortext Baugrube mit Verbau**
*Baugrube für die Herstellung von Abzweigern an Sielleitungen*
Bodenaushub für die Baugrube des Sieles in der
erforderlichen Tiefe gem. Sielplan herstellen, einschl.
Zufüllen und lagenweise Verdichten der Baugrube nach
Beendigung der Rohrverlegung einschließlich
fachgerechtem Verbau. Der Bodenaushub kann größtenteils
seitlich gelagert werden. Verdrängter sowie zum
Wiedereinbau nicht geeigneter Boden ist, soweit nicht
anders angegeben zur eigenen Verwendung abzufahren und
ist einzurechnen.

Für die Arbeiten sind die ehemaligen Bodenklassen 1-4
gem. DIN 18300 bzw. die neuen Bodengruppen nach DIN
18196 zu berücksichtigen.

Die Kanalbauarbeiten sind nach den ZTV - Siele 2025 der
Hamburger Stadtentwässerung herzustellen.

Die Grabensohle ist sorgfältig zu ebnen und zu
verdichten. Das Rohrauflager ist sorgfältig gem.
ZTV-Siele Hmb. in aktueller Fassung herzustellen. Bei
bindigen Böden und Herstellung einer Sandbettung
unterhalb des Rohres wird die Tiefe der Baugrube für
die Abrechnung 20 cm unter Rohrunterkante
berechnet.

Nach Verlegung der Rohranlage ist die Leitungszone
lagenweise mit steinfreiem und verdichtungsfähigem
Bettungssand bis 30 cm über Rohrscheitel zu verfüllen
und mit geeignetem Gerät zu verdichten. Die Lieferung
und der Einbau des Bettungssandes ist einzurechen. Der
Nachweis einer ausreichenden Verdichtung gem. ZTV-Siele
Hmb. ist zu erbringen.

Die Abrechnung der Baugrube erfolgt nach m³-Festpreis.

Die mittlere Sohltiefe für die Abrechnung wird
haltungsweise von Geländeoberkante im Urzustand
abzüglich Oberbodenabtrag oder Oberflächenbefestigungen
(Asphaltfahrbahn, Betonpflaster, Grandbefestigung usw.)
mit einer mittleren Stärke von 0,50 m bis 0,20 m unter
Rohrunterkante (Leitungszone) berechnet.

**4.3.920 Bodenaushub zur Herstellung einer Baugrube zur Herstellung der Abzweiger DN 250 / 150 mittlere Tiefe 1,60 m**
Bodenaushub zur Herstellung der Abzweiger DN 250 / 150
an der Bestandsleitung DN 250 Beton für die
Anschlussleitungen der Straßenentwässerung bei einer
mittleren Tiefe von 1,60m.
Menge: 135,000 m³

**Ausführungsbeschreibung 0220 Vortext Leitungsgraben ohne Verbau**
*Leitungsgraben für die Verlegung von Sielleitungen*
Leitungsgraben für die Verlegung von Sielleitungen in
der erforderlichen Tiefe gem. Sielplan ohne Verbau
herstellen, einschl. Zufüllen und lagenweise Verdichten
der Baugrube nach Beendigung der Rohrverlegung. Der
Bodenaushub kann größtenteils seitlich gelagert werden.
Verdrängter sowie zum Wiedereinbau nicht geeigneter
Boden ist, soweit nicht anders angegeben zur eigenen
Verwendung abzufahren. Für die Arbeiten sind die
Bodenklassen gem. DIN 18300
  Kl. 1:  Oberboden (Mutterboden)
  Kl. 3:  Leicht lösbare Bodenarten
  Kl. 4:  Mittelschwer lösbare
Bodenarten
 zu berücksichtigen.

Die Grabensohle ist sorgfältig zu ebnen und zu
verdichten. Das Rohrauflager ist sorgfältig gem.
ZTV-Siele Hmb. in aktueller Fassung herzustellen.

Nach Verlegung der Rohranlage ist die Leitungszone
lagenweise mit steinfreiem und verdichtungsfähigem
Bettungssand bis 30 cm über Rohrscheitel zu verfüllen
und mit geeignetem Gerät zu verdichten. Die Lieferung
und der Einbau des Bettungssandes in der Leitungszone
von 20 cm unterhalb des Rohres bis 30 cm über dem
Rohrscheitel ist einzurechen. Der Nachweis einer
ausreichenden Verdichtung gem. ZTV-Siele Hmb. ist zu
erbringen.

Die Abrechnung des Leitungsgrabens erfolgt nach
lfm-Festpreis, gestaffelt nach Leitungsdurchmesser und
Sohltiefe der zu verlegenden Leitung. Als
Abrechnungslänge gilt im Regelfall die Haltungslänge
von Schachtmitte bis Schachtmitte. Der Mehraushub in
Schachtbereichen wird durch Zulagepositionen vergütet.
Die Breite der Grabensohle ist gemäß ZTV-Siele Hmb in
aktueller Fassung herzustellen. Die mittlere Tiefe des
Bodenaushubs wird im Regelfall haltungsweise von
Geländeoberkante im Urzustand bis Rohrunterkante
berechnet. Bei bindigen Böden und Herstellung einer
Sandbettung unterhalb des Rohres wird die Tiefe des
Leitungsgrabens für die Abrechnung 20 cm unter
Rohrunterkante berechnet.  In Straßenbereichen wird der
mögliche vorherige Abtrag bis Unterkante Straßenaufbau
abgezogen.

**4.3.930 Leitungsgraben Sohltiefe 1,51 m - 2,00 m, m.V. für die Verlegung von RW-Kanal PP DN 150**
Leitungsgraben für die Verlegung des Regenwasserkanals,
mit Verbau, PP DN 150 bei Sohltiefen 1,51 m - 2,00 m.
Menge: 75,000 lfm

**Ausführungsbeschreibung 0230 Vortext Zusatzposition zum Leitungsgraben**
*Nur nach Anerkennung durch die Bauaufsicht*
Zusatzpositionen zum Leitungsgraben. Die folgenden
Positionen werden zusätzlich zu den
Leitungsgrabenpositionen vergütet. Nur nach vorheriger
Anerkennung durch die Bauaufsicht und gesondertem
Aufmaß !

**4.3.940 Boden, Auffüllung durchsetzt mit Beton-/Ziegelresten/Asphaltfräsgutresten aufnehmen und entsorgen, Zulageposition**
Boden, Sandauffüllung, durchsetzt teilweise mit
leichten Beton,-Ziegelresten, vereinzelt
Asphaltfräsgutreste, lösen, aufnehmen
und fachgerecht entsorgen, als Zulageposition.

Die Vergütung erfolgt nur nach vorheriger Anerkennung
der örtlichen Bauüberwachung.

Die Entsorgungsnachweise sind unverzüglich der
örtlichen Bauüberwachung bzw. dem Auftraggeber
vorzulegen, sonst erfolgt keine Vergütung.

Die Bodenuntersuchungen liegt der Ausschreibung bei.
Liegt noch nicht vor, wurde noch nicht gemacht.
Sollte dringend erfolgen.
Menge: 10,000 m³

**4.3.950 Bodenaustausch oberhalb der Leitungszone bei ungeeignetem Boden, Zulage**
Nicht wiedereinbaufähigen Boden oberhalb der
Leitungszone unternehmerseitig entsorgen und Füllboden,
frostbeständig und verdichtungsfähig, als
Austauschboden liefern und abladen. Das Einbringen und
Verdichten wird über die  Leitungsgrabenpositionen
vergütet.

Die Abrechnung erfolgt nach den Breiten eines Einzel-,
bzw. Doppelrohrgrabens gem. ZTV-Siele Hmb. 2025 bei
senkrechten, parallelen Wänden.

Mehrmengen auf Grund von abgeböschten Leitungsgräben
ohne Verbau ist in den Einheitspreis einzurechen, als
Zulage zum Leitungsgraben.
Menge: 10,000 m³

**4.3.960 Füllboden (F1), frostbeständig liefern + einbauen (nur nach Anweisung)**
Füllboden, als Austauschboden, der
Frostempfindlichkeitsklasse (F1) liefern und
profilgerecht nach Anweisung der örtlichen
Bauüberwachung einbauen und lagenweise in Stärken bis
zu von 30 cm verdichten, bis eine einfache
Proctordichte von 100 % erreicht ist.
Menge: 10,000 m³

**4.3.970 Handschachtung im Bereich von Fremdleitungen herstellen, einschl. der Dokumentation, Zulage**
Handschachtung im Bereich von Fremdleitungen oder
sonstiger Erfordernis herstellen, als Zulage zu den
Bodenpositionen, einschließlich der Dokumentation in
Lage, Tiefe und dem Medium, nur nach vorheriger
Anordnung der örtlichen Bauüberwachung.

Ohne Dokumentation erfolgt keine Vergütung!
Menge: 52,000 m³

**Ausführungsbeschreibung 0240 Vortext PP-Kanalrohre**
*Regenwasserkanal PP, liefern + verlegen*
Vollwand-PP-Kanalrohr mit Steckmuffe, innen und außen
glatt, halogen- und bleifrei, mit werkseitig
eingelegtem Dichtring, Ringsteifigkeit SN 10, nach DIN
EN ISO 9969, ohne Zusatz von Füllstoffen gem. EN
1852-1,  sowie Formstücken aus PP, frei Baustelle
liefern, abladen, zur Einbaustelle transportieren,
höhen- und fluchtgerecht auf statisch erforderlichem
Auflager gemäß  DIN EN 1610, DIN 4033, ZTV-SIELE Hmb.
und der ZTVE  unter Beachtung der Verlegevorschriften
des Herstellers wasserdicht verlegen.

Rohre für die Schmutzwasserkanalisation sind
orangebraun.
Rohre für die Regenwasserkanalisation sind azurblau.

Für die einzubauenden Kanalrohre ist ein statischer
Berechnungsnachweis gem. ATV A 127 vorzulegen. Für jede
einzubauende Nennweite ist der Nachweis jeweils für die
geringste und höchste Überschüttung zu erbringen. Der
Aufwand hierfür ist in die Einheitspreise einzurechen.

Aus Gründen der Gewährleistung und der
Austauschfähigkeit sollen Rohre, Formstücke und Zubehör
einem Fabrikat entsprechen.

Liefernachweis:
REHAU AWADUKT PP SN 10 RAUSITO

REHAU
Pinkertweg 2
22113 Hamburg
Tel.: 040 / 733 402 - 0

oder gleichwertiger Art

Hersteller:............................................
..............

Fabrikat:..............................................
...............

  (vom Bieter anzugeben)

Die Angaben des Herstellers und des Fabrikates sind
bereits mit dem Angebot vorzulegen !

**4.3.980 PP-Kanalrohr DN 150 SN 10, liefern und verlegen**
PP-Kanalrohr DN 150,
SN 10, liefern und verlegen
Menge: 75,000 lfm

**4.3.990 PP-Bogen, SN 10, DN 150, 15-45 Grad als Zulage zur Rohrposition**
Bogen, PP SN 10, KGB DN 150 -15 bis KGB DN 150 - 45,
als Zulage zur Rohrposition.
Menge: 72,000 Stk

**4.3.1000 Sattelstück mit integriertem Kugelgelenk DN/OD 160/90° für Hauptrohre DN 250 als Zulage**
Sattelstück mit integriertem Kugelgelenk DN 150, 90°
für Hauptrohre DN 250, Rohrwanddicke 30 - 105 mm,
liefern und an das Hauptrohr DN 250 B entsprechend der
Einbauanleitung des Herstellers und unter Zulieferung
jeglichen dafür notwendigen Zubehörs und Materials
(Expansionsharz, ...) anschließen.

Sattelstücke setzen für die Anschlussleitungen der
neuen Trummen T1 - T36, ausgenommen sind T9 und T16
(diese  werden an die Abzweiger aus dem Titel
RW-Sielsanierung angeschlossen).

Liefernachweis:
Fabekun Sattelstück DN/OD 160/90° für Hauptrohre DN 250

Funke Kunststoffe GmbH
Siegenbeckstr. 15
59071 Hamm-Uentrop
Tel.: +49 (0)2388 / 3071-0
Email: info@funkegruppe.de

oder gleichwertiger Art

Hersteller:............................................
..............

Fabrikat:..............................................
...............

  (vom Bieter anzugeben)

Die Angaben des Herstellers und des Fabrikates sind
bereits mit dem Angebot vorzulegen !
Menge: 33,000 Stk

**Ausführungsbeschreibung 0250 Vortext Anschluss an vorh. Schacht**
*Anschluß des neuen Sieles DN 150 an vorh. Schacht*
Anschluss des neuen Sieles PP DN 150 an den
vorhandenen Betonschacht DN 1000 in ca. 1,60 m
Tiefenlage herstellen, einschl. aller Stemm- bzw.
Bohrarbeiten,  neuausbildung des Gerinnes, Dichtung des
Anschlusses sowie aller erf. Erd- und Nebenarbeiten und
der Abfuhr von abgängigen Materialien

**4.3.1010 Anschluß der neuen Anschlussleitung DN 150 PP an Betonschacht DN 1000 herstellen (Straßenablauf T7)**
Anschluß des neuen Sieles DN 150 PP an vorh. Schacht
herstellen.
Menge: 1,000 psch

**4.3.1020 Straßenablauf PP, Klasse D 400, Langform**
Straßenablauf aus Polypropylen (PP),  Klasse D 400, für
Aufsatz 300 x 500 einschließlich Eimer nach DIN 4052
Form C (lang) liefern, Schrägauslauf DN 150 ohne
Schlammfang, fachgerecht einbauen und an die
Anschlußleitung wasserdicht anschließen, einschl. aller
erf. Erdarbeiten.
Bestehend aus:
Straßenablauf PP Unterteil
Straßenablauf PP Zwischenteil
Straßenablauf PP Oberteil 300 x 500

Hersteller:

Fabrikat:

  (vom Bieter anzugeben)
Menge: 36,000 Stck

**4.3.1030 Aufsatz, 300 x 500, Pultform, D 400 - ohne Arretierung -**
Aufsatz, PP 300 x 500, Pultform, Klasse D 400, schwere
Ausführung, - ohne Arretierung -, entsprechend DIN EN
124 und DIN 1229 mit umlaufender Innenschürze aus
Gußeisen zur Aussteifung des Ablaufkörpers, in
Kombination mit Ablaufkörper PP, Rahmenaußenmaße  ca.
300 x  524 mm, mit Vorformung für Bauzeitentwässerung,
Bauhöhe 100 mm, Rahmen aus Gusseisen mit Eimerauflage
mit PEWEPREN-Einlage Rost aus Gusseisen komplett
herausnehmbar Schlitzweite rund 23,5 mm
Einlaufquerschnitt rund 560 cm², Gewicht rund 43 kg

Hersteller:

Fabrikat:

  (vom Bieter anzugeben)
Menge: 36,000 Stck

**4.3.1040 Reinigung aller Straßenabläufe und der Anschlußleitungen DN 150**
Reinigung aller Straßenabläufe und Anschlußleitungen DN
150 nach Beendigung der Bauarbeiten mit einem
Hochdruckspülgerät durchführen. Das Räumgut ist zur
eigenen Verwendung abzufahren. Nur bei Verschmutzungen,
die der Auftragnehmer nicht zu vertreten hat und auf
Anweisung der Bauaufsicht.
Menge: 36,000 Stck

**4.3.1050 Bauvermessung durchführen**
Bauausführungsvermessung für die Grob- und
Feinabsteckung von Schächten, Abzweigern, Leitungen
usw. durchführen, einschl. aller erf. Leistungen,
Vermessungsmaterialien sowie der mehrmaligen An- und
Abfahrt zur Durchführung der Vermessungsarbeiten.

Zum Leistungsumfang gehört die Übergabe der
Absteckpunkte in ETRS89/utm-Koordinaten bzw. die
Bearbeitung der erfassten Daten mit CAD sowie die
Vorbereitung bzw. Übersetzung der Daten zur digitalen
Datenübergabe (DXF-Format) an den Auftraggeber bzw. der
örtlichen Bauaufsicht.

Anteilig für den Titel Straßenentwässerung.
Menge: 1,000 psch

#### Abschnitt 4.4 Tragschichten

**Ausführungsbeschreibung 0260 Vortext Tragschichten**
*Tragschichten ohne Bindemittel herstellen*
Tragschicht ohne Bindemittel herstellen einschl.
Lieferung des Materials. Für die Kontrollprüfungen gilt
die ZTV SoB-StB in aktueller Fassung. Der Auftragnehmer
hat die Eignungsnachweise der Lieferanten der
Bauaufsicht vor dem Einbau zu übergeben.

Die Abrechnung erfolgt nach ZTV SoB-StB 04 Abschnitt
5.3., sofern nichts anderes angegeben.

Jede Tragschicht ist vor dem Einbau der nächsten Trag-
oder Deckschicht abnehmen zu lassen. Teilabnahmen sind
möglich. Bei Anordnung abweichender Einbaustärken wird
der Einheitspreis entsprechend umgerechnet.

[Für Tragschichten aus Naturschotter und
Beton-Recycling-Material:

Naturschotter und Beton-Recycling-Material,
güteüberwacht nach RG Min-StB 93, nach den
Anforderungen der TL Min-StB und TL-ToB 95, zugelassen
in Schleswig-Holstein vom Landesamt für Straßenbau, als
Tragschicht gem. ZTV SoB-StB 04 liefern, einbauen und
verdichten.]

**4.4.1060 Schotter aus Naturstein, 25 cm, Körnung 0/32 mm, liefern + einbauen**
Naturschotter (Naturstein), Körnung 0/32 mm, in 25 cm
Stärke (verdichtet) liefern, einbauen und verdichten
mit Ev2 = 120 MN/m², Ev2/Ev1 = 2,2 gem.
Ausbauerschnitte.

(Pflasterflächen, Bordeinfassungen, Wasserlauf,
Gehwege)
Menge: 4891,000 m²

**4.4.1070 Naturschotter-Material in versch. Stärken Körnung 0/32 mm, liefern + einbauen**
Naturschotter-Material, Körnung 0/32 mm in versch.
Stärken für Ankeilungsbereiche jeder Art, für  die
Nachprofilierung in Bereichen innerhalb der MV-Fläche,
oder zu den Randbereichen der Bordsteineinfassung hin
oder auch nach gesonderter Aufforderung (bis zu 2 mal)
durch den AG bzw. der Bauleitung liefern, profilgerecht
einbauen und verdichten.
Menge: 60,000 t

**4.4.1080 Kies-Sand-Gemisch, 13 cm, liefern und einbauen**
Kies-Sand-Gemisch als untere Frostschutzschicht,
weitgestuft, nach DIN 18 196, gem. ZTV SoB-StB 04, in
13 cm Stärke (verdichtet) liefern, einbauen und
verdichten mit Dpr  100%.

(Pflasterflächen, Bordeinfassungen, Wasserlauf,
Gehwege)
Menge: 4941,000 m²

#### Abschnitt 4.5 Steinsetzarbeiten

**Ausführungsbeschreibung 0270 Vortext Betonbordsteine**
*Betonbordsteine DIN EN 1340 liefern + setzen*
Bordsteine aus Beton (DIN EN 1340) liefern, abladen und
auf mitzuliefernden Kiessandbett von 15 cm Stärke gem.
DIN 18 318 einschl. der erforderlichen Erdarbeiten
flucht- und höhengerecht setzen. Einbauskizzen sind von
der Bauaufsicht ggf. anzufordern. Das Absenken in
Überfahrten bzw. Zufahrten  wird nicht besonders
vergütet. Die Fugen sind mit Tok- oder Compriband
abzudichten.

Einzurechnen ist das Schneiden (Ablängen) von
Bordsteinen.

Die zu liefernden Bordsteine müssen gem. DIN EN 1340
folgenden Qualitätsanforderungen entsprechen:

- Witterungswiderstand  D (Klasse 3)
- Abriebwiderstand  I (Klasse
4)
- Biegezugfestigkeit  U
  (Biegezugfestigklasse 2)

**4.5.1090 Betontiefbord T 100 x 250 liefern und setzen**
Betontiefbord
Bordstein DIN EN 1340 -  T 100 x 250
Menge: 1235,000 lfm

**4.5.1100 Kabelverteilerschränke mit Tiefborden fachgerecht einfassen, als Zulage**
Kabelverteilerschränke im Randbereich der
Verkehrsflächen fachgerecht mit Tiefborden einfassen
als Zulage.
Menge: 20,000 lfm

**4.5.1110 Betonhochbord H 150 x 250 liefern und setzen (Grün-/Pflanzfläche)**
Betonhochbord
Bordstein DIN EN 1340 - H 150 x 250

(Bereich: Grün-/Pflanzfläche)
Menge: 480,000 lfm

**4.5.1120 Betonhochbordbogen H 150 x 250- DIN EN 1340 (Grün-/Pflanzfläche), Zulageposition**
Betonhochbordbogen
Bordstein DIN EN 1340 - H 150 x 250 - KA / KI,
als Zulage zur vorherigen Position.

(Bereich: Grün-/Pflanzfläche)
Menge: 52,000 Stck

**4.5.1130 Betonrückenstütze für Bordsteine, eingeschalt, C12/15 herstellen.**
Betonrückenstütze, eingeschalt, für Bordsteine, gemäß
DIN 18318 aus Beton C12/15 nach DIN 1045 einschl. des
Betonfußes unter dem Bordstein liefern und einbauen
(Verbrauch mind.  0.08 m3/lfm) und einer evtl.
erforderlichen Mehrdicke, um auf dem Planum oder der
Tragschicht direkt aufzuliegen,  herstellen, als ZULAGE
zur Bordsteinposition (Kiessandbettung entfällt).
Menge: 1715,000 lfm

**4.5.1140 Rasenkantenstein 5/20/50 liefern und versetzen.**
Rasenkantenstein (Betonschlängel) 5/20/50 cm aus Beton,
grau, mit Fase, als Begrenzung des Fuß- und Radweges
liefern und in mitzulieferndem Grand einschl. aller
erforderl. Erdarbeiten fachgerecht versetzen.
Menge: 10,000 lfm

**4.5.1150 Betonrückenstütze für Randsteine, DIN 18318 C12/15 herstellen (0,05 m3/lfm)**
Betonrückenstütze und Betonfuß für Randsteine der
Gehweg- pflasterung oder für Rasenkanten, gemäß DIN
18318, aus Beton C12/15 nach DIN 1045,  liefern und
fachgerecht einbauen (Verbrauch 0,05 m3/lfm), einschl.
einer erforderlichen Mehrdicke, um auf dem Planum oder
der Tragschicht direkt aufzuliegen. als ZULAGE zur
Bordsteinposition (Kiessandbettung entfällt).
Menge: 10,000 lfm

**Ausführungsbeschreibung 0280 Vortext: Betonpflaster**
*Beton(verbund)pflaster DIN EN 1338 liefern und verlegen*
Beton(verbund)pflaster nach DIN EN 1338 für Straßen,
Wege Plätze und Überfahrten einschl. der erforderlichen
Rand-, Form-,Kurven- und Markierungssteine mit
andersfarbigem Vorsatzbeton auf 4 cm Brechkiessand 0/5
mm gem. DIN 18 318 und ZTV P-StB versetzen, abrammen
und die Fugen mit Edelbrechsand 0/3 mm aus
Natursteinmaterial verfüllen.

Das Zuarbeiten oder auch jegliche Schneidarbeiten von
Platten und Pflaster einschl. Passstücken, z.B. an
Kanten und Anschlüssen, für die Verlegung an Einbauten
und Aussparungen und das Liefern sämtlicher Materialien
sind im Einheitspreis enthalten.

Die  zu liefernden Betonpflaster müssen gem. DIN EN
1338 folgenden Qualitätsanforderungen entsprechen:

- Witterungswiderstand  D (Klasse 3)
- Abriebwiderstand  (Klasse 4)
- Maßtoleranzen  K (Klasse 2)

**4.5.1160 Betonrechteckpflaster, 10 x 20 x 8 cm, Farbe grau, liefern und einbauen (Gehwege)**
Betonrechteckpflaster, 10 x 20 x 8 cm, Farbe grau,
liefern und einbauen.

Verlegemuster im " Ellenbogen-/Querverband" nach
Rücksprache.

(Bereich: Gehwege im Bereich Feldstraße,  Kiefernweg,
Achter de Dannen)
Menge: 141,000 m²

**4.5.1170 Betonpflaster, braun-bunt, Typ Via Silenta Plus, 14 x 21 cm und 14 x 14 cm, 8 cm stark, Ellenbogenverband (Mischverkehrsfläche, Pflasterinsel)**
Betonpflaster, Typ "Via Silenta Plus", Farbe:
braun-bunt,
mit kleiner Fase, 8 cm stark, Format 14 x 21 cm und 14
x 14 cm, mit allseitigen Verbundnocken, mit
D-Punkt-Fugensicherung, liefern und fachgerecht
verlegen.

Verlegemuster im " Ellenbogenverband "

(Bereich: Mischverkehrsfläche, Pflasterinsel)

Liefernachweis:

Hersteller: BERDING BETON GmbH

oder gleichwertig

Hersteller:......................................

Fabrikat:.........................................

  (vom Bieter anzugeben)

Die Angaben des Herstellers und des Fabrikates sind
bereits mit dem Angebot vorzulegen!
Menge: 3677,000 m²

**4.5.1180 Betonpflaster, braun-bunt, Typ Via Silenta Plus, 14 x 21 cm und 14 x 14 cm, 8 cm stark, Läuferverband (Kreuzungen Kiefernweg, Harkshörner Weg)**
Betonpflaster, Typ "Via Silenta Plus", Farbe:
braun-bunt,
mit kleiner Fase, 8 cm stark, Format 14 x 21 cm und 14
x 14 cm, mit allseitigen Verbundnocken, mit
D-Punkt-Fugensicherung, liefern und fachgerecht
verlegen.

Verlegemuster im "Läuferverband"

(Bereich: Kreuzungen Kiefernweg, Harkshörner Weg)

Liefernachweis:

Hersteller: BERDING BETON GmbH

oder gleichwertig

Hersteller:......................................

Fabrikat:.........................................

  (vom Bieter anzugeben)

Die Angaben des Herstellers und des Fabrikates sind
bereits mit dem Angebot vorzulegen!
Menge: 340,000 m²

**4.5.1190 Betonpflaster, braun-bunt, Typ Via Silenta Plus, 14 x 21 cm und 14 x 14 cm, 8 cm stark, Querverband (Parkplätze)**
Betonpflaster, Typ "Via Silenta Plus", Farbe:
braun-bunt,
mit kleiner Fase, 8 cm stark, Format 14 x 21 cm und 14
x 14 cm, mit allseitigen Verbundnocken, mit
D-Punkt-Fugensicherung, liefern und fachgerecht
verlegen.

Verlegemuster im " Querverband mit 1/3 Versatz "

(Bereich: Parkplatz)

Liefernachweis:

Hersteller: BERDING BETON GmbH

oder gleichwertig

Hersteller:......................................

Fabrikat:.........................................

  (vom Bieter anzugeben)

Die Angaben des Herstellers und des Fabrikates sind
bereits mit dem Angebot vorzulegen!
Menge: 340,000 m²

**4.5.1200 Betonpflaster, braun-bunt, Typ Via Silenta Plus, 14 x 21 cm, 8 cm stark (als Läuferstein)**
Betonpflaster, Typ "Via Silenta Plus"  im
EINSTEIN-Pflastersystem, Farbe: baun-bunt,
mit Microfase, 8 cm stark, Format 14 x 21 cm, mit
allseitigen Verbundnocken, mit D-Punkt-Fugensicherung,
liefern und auf der Betonrückenstütze (zwischen der
Grundstücksgrenze und der Hinterkante  der
Tiefbordeinfassung) fachgerecht verlegen.

Der Läuferstein ist auf einer zu liefernden
Betonbettung C 12/15 zu setzen. Eine zusätzliche,
seitliche Betonrückenstütze am Stein ist herzustellen
und einzurechnen.

(Bereich:  Zwischen der Grundstücksgrenze und der
Hinterkante  der Tiefbordeinfassung)

Liefernachweis:

Hersteller: BERDING BETON GmbH

oder gleichwertig

Hersteller:............................................
...................

Fabrikat:..............................................
.....................

  (vom Bieter anzugeben)

Die Angaben des Herstellers und des Fabrikates sind
bereits mit dem Angebot vorzulegen!
Menge: 1325,000 lfm

**4.5.1210 Betonpflaster, grau, Typ Via Silenta Plus, 14 x 21 cm, 8 cm stark (Parkplatzbänderung)**
Betonpflaster, Typ "Via Silenta Plus"  im
EINSTEIN-Pflastersystem, Farbe: grau, mit Microfase, 8
cm stark, Format 14 x 21 cm, mit allseitigen
Verbundnocken, mit D-Punkt-Fugensicherung, liefern und
fachgerecht als
durchgehende Bänderung und Unterteilung der
Parkplatzflächen verlegen, als Zulage zur
Pflasterposition der Parkplätze.

In den Einheitspreis ist das Schneiden sowie das
Angleichen und die Abfuhr des bereits verlegten
Pflasters mit einzurechnen, einschl. aller erf. Erd-und
Nebenarbeiten.

Der Läuferstein ist auf einer zu liefernden
Betonbettung C 12/15 zu setzen. Eine zusätzliche,
seitliche Betonrückenstütze am Stein ist herzustellen
und einzurechnen.

(Bereich: Parkplatz)

Liefernachweis:

Hersteller: BERDING BETON GmbH

oder gleichwertig

Hersteller:............................................
...................

Fabrikat:..............................................
.....................

  (vom Bieter anzugeben)

Die Angaben des Herstellers und des Fabrikates sind
bereits mit dem Angebot vorzulegen!
Menge: 28,000 m²

**4.5.1220 Fugenverfüllung mit Edelbrechsand 0/3 mm, Zulage**
Fugenverfüllung mit einem Edelbrechsand 0/3 mm
fachgerecht herstellen, einschl. Lieferung sämtl.
Materialien, als Zulage.

Die Abrechnung erfolgt nach reiner Pflasterfläche.

(Pflasterflächen, Läuferstein)
Menge: 4712,000 m²

**4.5.1230 Wasserlauf aus Betonsteinen - grau, 16/16/14 cm oder 16/24/14 cm, zweireihig, liefern + setzen**
Wasserlauf, zweireihig, aus Betonsteinen gem. DIN EN
1338, 16/16/14 cm oder 16/24/14 cm, grau, mit kleiner
Fase, liefern und auf 20 cm Beton (Verbrauch 0.06
m3/lfm) C 12/15, gem. DIN 1045 fachgerecht herstellen.

Einschl. Lieferung sämtlicher Materialien sowie das
fachgerechte Einschlämmen der Fugen mit Betonschlämme.
Menge: 645,000 lfm

**4.5.1240 Randbereiche auf privat hinter der Rückenstütze pflastern, Mosaikpfl., Granitrot-/grau und mit Kunststoffmörtel verfugen**
Randbereiche zwischen Grenze und angrenzenden
Bebauungen, mit Natursteinpflaster, Mosaikpflasterstein
1-I, DIN EN 1342, Granit, Farbe nach erfolgter
Rücksprache mit der Bauaufsicht in grau oder / und rot,
auf einer  Kunststoffmörtelbettung (z.B GftK vdw 490)
mindestens 4 cm stark setzen, und die Pflasterfugen mit
einem Kunststoffmörtel (z.B. GftK vdw 855) verfüllen,
zu befolgen sind die Herstellerangaben, einschl.
Lieferung aller Materialien und Leistungen herstellen.

Nur nach erfolgter Abstimmung mit dem Auftraggeber!
Menge: 20,000 m²

**4.5.1250 Schieber- und Hydrantenkappen umpflastern, Mosaikpfl., Granitrot-/grau und mit Kunststoffmörtel verfugen**
Schieber- bzw. Hydrantenkappen-Umpflasterungen in
MV-Flächen, Gehwegen und Seitenflächen aus
Betonpflastersteinen, mit Natursteinpflaster,
Mosaikpflasterstein 1-I, DIN EN 1342, Granit, Farbe
nach erfolgter Rücksprache mit der Bauaufsicht in grau
oder / und rot, auf einer Kunststoffmörtelbettung (z.B
GftK vdw 490) mindestens 4 cm stark setzen, und die
Pflasterfugen mit einem Kunststoffmörtel (z.B. GftK vdw
855) verfüllen, zu befolgen sind die Herstellerangaben,
einschl. Lieferung aller Materialien und Leistungen
herstellen, als Zulage zu den Pflasterpositionen.
Menge: 153,000 Stck

**Ausführungsbeschreibung 0290 Vortext Oberflächenwiederherstellung**
*Wiederherstellung der Oberflächenbefestigung*
Vorbemerkung für die Wiederherstellung der Oberflächenbefestigung:

Befestigte Flächen einschl. Unterbau in der
erforderlichen Breite aufzunehmen, unbrauchbares
Material ist unternehmerseitig abzufahren, brauchbares
Material ist zwischenzulagern. Nach den Arbeiten sind
die Oberflächen unter Zulieferung der erforderlichen
Materialien fachgerecht wiederherzustellen.

**4.5.1260 Beton(verbund)pflaster aufnehmen, lagern, neu verlegen**
Beton(verbund)pflaster, 6-10 cm dick, aufnehmen,
säubern,seitlich zwischenlagern und unter
Hinzulieferung von Pflastersand, Brechkies 0/5 mm neu
verlegen.

Abgängiges Material zur eigenen Verwendung abfahren

(Kiefernweg + private Grundstückszufahrten)
Menge: 300,000 m²

**4.5.1270 Betonhoch-/rundbord angleichen**
Betonhoch-/rundbord nach DIN EN 1340 einschl.
Rückenstütze aufnehmen, säubern, zwischenlagern und auf
Beton mit Rückenstütze gem. DIN 1045 fachgerecht neu
setzen (auch Bogensteine). Der Beton ist einzurechnen.

Abgängiges Material zur eigenen Verwendung abfahren.
Menge: 10,000 lfm

**4.5.1280 Betontiefbord angleichen**
Betontiefbord nach DIN EN 1340  einschl. Rückenstütze
aufnehmen, zwischenlagern und auf Beton mit
Rückenstütze  fachgerecht gem. DIN 1045 neu setzen. Der
Beton ist einzurechnen.

Abgängiges Material zur eigenen Verwendung abfahren.
Menge: 70,000 lfm

**4.5.1290 Rasenkantenstein angleichen**
Rasenkantenstein aus Beton einschl. Rückenstütze
aufnehmen, zwischenlagern und auf Beton mit
Rückenstütze gem. DIN 1045  fachgerecht neu setzen. Der
Beton ist einzurechnen.

Abgängiges Material zur eigenen Verwendung abfahren.
Menge: 70,000 lfm

**4.5.1300 Wasserlauf, zweireihig, aufnehmen und neu setzen**
Wasserlauf, zweireihig, aus Betonsteinen, 16/16/14 cm
o. 16/24/14 cm aufnehmen, zwischenlagern und auf zu
lieferndem,  20 cm Beton C 12/15, gem. DIN 18318 neu
setzen
Menge: 5,000 lfm

**4.5.1310 Bordrinnensteine, aus Beton, 33 cm Breite, 33 cm Länge, angleichen**
Bordrinnensteine aus Beton, 33 cm Breite, 33 cm Länge,
einschließlich der  Betonbettung, aufnehmen,
zwischenlagern, säubern und unter hinzulieferung von
Beton C12/15 fachgerecht neu wieder setzen.

Abgängiges Material zur eigenen Verwendung abfahren.
Menge: 5,000 lfm

**4.5.1320 Pflasterschnitt bis 8 cm Stärke fachgerecht herstellen,an vorhandenen Oberflächen**
Pflasterschnitt bis 8 cm Stärke von Betonsteinen,
Gehweglatten mit Diamantscheibe fachgerecht im Bereich
an vorhandenen Oberflächen herstellen, als Zulage zu
den Position der Oberflächenwiederherstellung.

(Das Schneiden von neu gelieferten Betonpflastersteinen
ist gem. Vortext "Betonpflaster"  mit einzurechnen.)
Menge: 280,000 lfm

**4.5.1330 vorh. Bordstein schräg schneiden.**
Vorhandenen Bordstein jeder Art, im Bereich einer Ecke
oder Anschlusses schräg schneiden.

(Das Schneiden von neu gelieferten Bordsteinen ist gem.
Vortext "Betonbordsteine"  mit einzurechnen.)
Menge: 8,000 Stck

#### Abschnitt 4.6 Asphaltarbeiten

**Ausführungsbeschreibung 0300 Vortext Asphaltarbeiten für Verkehrsflächen**
*Verkehrsflächenbefestigung aus Asphalt herstellen*
Verkehrsflächenbefestigung aus Asphalt
(Asphalttragschichten, Asphalttragdeckschichten,
Asphaltbinder, Asphaltbeton, Splittmastixasphalt,
Gussasphalt, offenporiger Asphalt) nach ZTV Asphalt-StB
07 herstellen, einschließlich Lieferung des Materials,
auch Abschnittsweise.

Der Handeinbau, auch in Teilflächen zur Profilierung
und in Anschlussflächen, wird nicht gesondert vergütet,
sofern nicht anders im Leistungsverzeichnis
berücksichtigt.

Die Proben für die Kontrollprüfungen hat der
Auftragnehmer im Beisein des Auftraggebers ggf. zu
entnehmen und dem Auftraggeber, nach vorheriger
Rücksprache,  versandfertig verpackt zu übergeben. Die
Kosten hierfür sind in die Einheitspreise einzurechnen.

Die einzelnen Einbauschichten sind vor dem Einbau der
nächsten Lage abnehmen zu lassen. Teilabnahmen sind
möglich.

**4.6.1340 Asphalttragschicht AC 22 T N, Bk.0,3 8 cm stark, liefern + einbauen**
Asphalttragschicht AC 22 T N
Einbaudicke: 8 cm
Belastungsklasse: 0,3
Bindemittelart/sorte: 70/100
Menge: 9,000 t

**4.6.1350 Fahrbahn reinigen und anspritzen, vor Einbau der Asphaltdeckschicht**
Fahrbahn reinigen und mit Bitumenemulsion und
Haftkleberfür Bk. 0,3 gem. M SNAR, Tabelle 2 mit mind.
0,30 kg/m² (C60B41-S)  mit mind. 0,30 kg/m² (C60BP1-S)
ordnungsgemäß für den Schichtenverbund anspritzen.

(Vor Einbau der Asphaltdeckschicht AC 8 D N)

(In den Einmündungsbereichen der asphaltierten Straßen
Kiefernweg, Harkshörner Weg, Feldstraße, Achtder de
Dannen)
Menge: 50,000 m²

**4.6.1360 Asphaltdeckschicht AC 8 D N, Bk.0,3, 4 cm stark, liefern und einbauen**
Asphaltdeckschicht AC 8 D N
Einbaudicke: 4 cm
Belastungsklasse: 0,3
Bindemittelart/sorte: 50/70

(In den Einmündungsbereichen der asphaltierten Straßen
Kiefernweg, Harkshörner Weg, Feldstraße, Achtder de
Dannen)
Menge: 50,000 m²

**4.6.1370 Abstumpfungsmaßnahme durchführen Bit.LFK 1/3 Gestein wie Aufh. Menge 1 kg/m²**
Abstumpfungsmaßnahme zur Erhöhung der Anfangsgriffigkeit durch gleichmäßiges Aufbringen und Einwalzen von
Abstreukörnung durchführen. Nicht gebundene Abstreukörnung aufnehmen und der Verwertung nach Wahl des AN zuführen.
Abstreukörnung = leicht bituminierte Lieferkörnung 1/3.
Aus Gestein wie Aufhellungsgestein in Asphaltdeckschicht.
Abstreumenge = 1 kg/m².
Menge: 50,000 m²

**4.6.1380 Erschwernisse infolge Einbauten beim Asphalteinbau als Zulage**
Erschwernisse infolge Einbauten, Schachtabdeckungen,
Straßenabläufen.

Erschwernisse beim Aufsprühen von Bitumenemulsionen
sowie Herstellen von Asphaltschichten, als Zulage zu
den Asphaltpositionen.

[Notiz:

- Schachtabdeckungen, rund
- Wasserschieber
- Straßenablauf]
Menge: 3,000 Stck

**4.6.1390 Randfugen Deckschicht, Tiefe 40 mm, Breite 10 mm ausbilden**
Anschluss als Fuge mit Fugenmasse herstellen.

Randfuge vor Bordsteinen, Übergängen, Abläufen u. ä. in
der Asphaltdeckschicht ausbilden.

Fugenspalttiefe = Tiefe 40 mm
Fugenspaltbreite =  10 mm

Mit heiß verarbeitbarer Fugenmasse Typ N2,
einschließlich zugehörigem und zuvor aufgetragenem
Voranstrichmittel.
Menge: 45,000 lfm

**4.6.1400 Anschlußnaht mit schm. Bitumenband herst.**
Anschlussnaht mit schmelzbarem Bitumen- Fugenband wie
folgt herstellen:

Senkrecht hergestellte Kanten reinigen, ggfs. trocknen,
mit vom Hersteller des Fugenbandes vorgeschriebenen
Voranstrich gut deckend streichen und trocknen lassen.
Schmelzbares Bitumen- Fugenband in 10 mm Breite
(TOK- Band spezial der Fa. DENSO- CHEMIE GMBH, o .
gleichwertig) einseitig mit Gasbrenner leicht
anschmelzen und mit erwärmten Spachtel o. ä .
vollflächig
an die Schnittkante fest andrücken. Die Höhe des
Bitumen- Fugenbandes ist entsprechend der D
eckschichthöhe + 5 mm Überstand zu wählen. Ausbildung
von Eckpunkten und Anschlüssen nach Herstellerangabe.

Kreuzschnitte mit Fugenbandresten abdichten (Material
anschmelzen und verspachteln).
Menge: 47,000 lfm

**Ausführungsbeschreibung 0310 Vortext: Straßeneinbauten anpassen**
*Regulierung von Straßeneinbauten*
Straßeneinbauten (Schachtabdeckungen, Straßeneinläufe,
usw.) beim Einbau der Deckschichten oder auch im
Bereich der Bestandsfahrbahn, den neuen / vorhandenen
Straßen- und Wegehöhen bis zu +/- 6 cm anpassen
einschl. Ausbau und Abfuhr bzw. Lieferung und Einbau
der erf. Materialien. Die Vergütung erfolgt für jede
auf Anordnung der Bauaufsicht ausgeführte Änderung.

Erforderliche Stemm-Schneidarbeiten, Vergußarbeiten im
Zusammenhang auch mit  den Fräsarbeiten und sonstige
Erschwernisse sind einzurechnen.

**4.6.1410 Schachtabdeckung, rund, höhenmäßig bis zu +/- 6 cm anpassen in Asphaltbelag**
Schachtabdeckung, rund, an die endgültige Deckenhöhe
bis zu +/- 6 cm anpassen, einschl. aller Lieferungen
und Leistungen, in Asphaltbelag.
Menge: 1,000 Stck

**Ausführungsbeschreibung 0320 Vortext: Straßenkappen anpassen**
*Regulierung von Straßenkappen*
Vorhandene Straßen-/Hydrantenkappen beim Einbau der
Deckschichten den neuen Straßen- und Wegehöhen bis zu
+/- 6 cm anpassen einschl. Ausbau und Abfuhr, bzw.
Lieferung und Einbau der erf. Materialien. Die
Vergütung erfolgt für jede auf Anordnung der
Bauaufsicht ausgeführte Änderung.

Erforderliche Stemm-Schneidarbeiten, Vergußarbeiten im
Zusammenhang auch mit  den Fräsarbeiten und sonstige
Erschwernisse sind einzurechnen.

**4.6.1420 Schieber-/Hydrantenkappe höhenmäßig anpassen in Asphaltbelag**
Schieber-/Hydrantenkappe an die endgültige Deckenhöhe
anpassen in Asphaltbelag
Menge: 1,000 Stck

#### Abschnitt 4.7 Verschiedenes

**Ausführungsbeschreibung 0330 Suchschlitz als Queraufgrabung**
*Suchschlitz als Queraufgrabung*
Suchschlitz als Queraufgrabung zum Auffinden von Ver-
und Entsorgungsleitungen, überwiegend in Handarbeit
herstellen und anschließend wieder fachgerecht
verfüllen und verdichten.

Einschließlich Dokumentation der freigelegten Leitung
nach Seitenlage, Medium, Durchmesser und Tiefe.

Sollte die Dokumentation nicht vorliegen, erfolgt auch
keine Vergütung!

**4.7.1430 Suchschlitz L / B / T= 1,0 / 0,3 / 0,6 m**
Suchschlitz Länge / Breite / Tiefe = 1,0 / 0,3 / 0,6 m
Menge: 14,000 St

**4.7.1440 Suchschlitz L / B / T = 1,0 / 0,4 / 0,8 m**
Suchschlitz Länge / Breite / Tiefe = 1,0 / 0,4 / 0,8 m
Menge: 14,000 St

**4.7.1450 Suchschlitz L / B / T = 1,25 / 0,5 / 1,00 m**
Suchschlitz Länge / Breite / Tiefe = 1,25 / 0,5 / 1,00
m
Menge: 14,000 St

**4.7.1460 Suchschlitz L/B/T=1,50/0,8/1,50 m**
Suchschlitz Länge/Breite/Tiefe=1,50/0,8/1,50 m
Menge: 48,000 St

**4.7.1470 Suchgraben herstellen B = 30 cm, T= bis 60 cm**
Suchgraben größtenteils per Handschachtung zur
Feststellung des Verlaufes von Versorgungsleitungen
herstellen einschl. Einmessung in Lage und Tiefe mit
Dokumentation.

Breite 30 cm, Tiefe bis 60 cm

Sollte die Dokumentation nicht vorliegen, erfolgt auch
keine Vergütung!
Menge: 21,000 lfm

**4.7.1480 Suchgraben herstellen B = 30 cm, T= bis 61-100 cm**
Suchgraben größtenteils per Handschachtung zur
Feststellung des Verlaufes von Versorgungsleitungen
herstellen einschl. Einmessung in Lage und Tiefe mit
Dokumentation.

Breite 30 cm, Tiefe 61 bis 100 cm

Sollte die Dokumentation nicht vorliegen, erfolgt auch
keine Vergütung!
Menge: 19,000 lfm

**4.7.1490 Findling, Rauminhalt 0,1 bis 0,5 m³ ausbauen und abfahren, Zulage**
Findling, Rauminhalt 0,1 m³ bis 0,5 m³ ausbauen und zur
eigenen Verwendung abfahren als Zulage zum
Leitungsgraben.
Menge: 6,000 Stk

**4.7.1500 Findling, Rauminhalt 0,5 bis 1,0 m³ ausbauen und abfahren, Zulage**
Findling, Rauminhalt 0,5 m³ bis 1,0 m³ ausbauen und zur
eigenen Verwendung abfahren als Zulage zum
Leitungsgraben.
Menge: 4,000 Stk

**Ausführungsbeschreibung 0340 Vortext: Straßenkappen anpassen**
*Regulierung von Straßenkappen*
Vorhandene Straßen-/Hydrantenkappen beim Einbau der
Trag- und Deckschichten den neuen Straßen- und
Wegehöhen bis zu +/- 12 cm anpassen einschl. Ausbau und
Abfuhr, bzw. Lieferung und Einbau der erf. Materialien.
Die Vergütung erfolgt für jede auf Anordnung der
Bauaufsicht ausgeführte Änderung.

**4.7.1510 Schieberkappe höhenmäßig anpassen +/- 12 cm in Pflasterbelag**
Schieberkappe an die endgültige Deckenhöhe anpassen in
Pflasterbelag.
Menge: 87,000 Stck

**4.7.1520 Hydrantenkappe höhemäßig anpassen +/- 12 cm in Pflasterbelag**
Hydrantenkappe an die endgültige Deckenhöhe anpassen in
Pflasterbelag.
Menge: 2,000 Stck

**Ausführungsbeschreibung 0350 Vortext: Straßeneinbauten anpassen**
*Regulierung von Straßeneinbauten*
Straßeneinbauten (Schachtabdeckungen,Straßeneinläufe
usw.) beim Einbau der Trag- und Deckschichten den neuen
Straßen- und Wegehöhen bis zu +/- 12 cm, anpassen,
einschl. Ausbau und Abfuhr bzw. Lieferung und Einbau
der erf. Materialien (bei Einsteigeschächten einschl.
Ausgleichsringe, Schachtringe).

Die Vergütung erfolgt für jede auf Anordnung der
Bauaufsicht ausgeführte Änderung.

**4.7.1530 Schachtabdeckung, rund, höhenmäßig +/- 12 cm anpassen in Pflasterbelag**
Schachtabdeckung, rund, an die endgültige Deckenhöhe
anpassen in Pflasterbelag.
Menge: 29,000 Stck

**4.7.1540 Vorh. Schachtabdeckung ausbauen und abfahren**
Vorh. Schachtabdeckung BEGU DN 625 einschl.
Schmutzfänger, Deckel und Ausgleichsringen ausbauen,
den Schutt übernehmen und unternehmerseitig abfahren.
Menge: 30,000 St

**4.7.1550 Kabelschachtabdeckung, eckig, höhenmäßig +/- 12 cm anpassen in Pflasterbelag**
Kabelschachtabdeckung, eckig, an die endgültige
Deckenhöhe
anpassen in Pflasterbelag
Menge: 7,000 Stck

**4.7.1560 Verkehrszeichen bzw. Straßenschilder aufnehmen, transportieren und wieder stellen**
Schilderpfosten von Verkehrs-, Hinweisschildern,
Leitpfosten o.ä. aus seitlicher Lagerung aufnehmen, zum
Einbauort transportieren und dort fachgerecht unter
Zulieferung erf. Materialien einbauen.

Die  Schilder, Leitpfosten o.ä. sind nach dem
Aufstellen erneut zu reinigen, evtl. Schäden sind
auszubessern.
Menge: 4,000 Stck

**4.7.1570 Fahrbahn reinigen und Kehrgut abfahren, (Endausbau, vor Endabnahme)**
Fahrbahn (im Zuge des Endausbaues vor der eigentlichen
Oberflächenabnahme) reinigen und anfallendes Kehrgut
aufnehmen und zur eigenen Verwendung abfahren.

Hierzu gehört das Reingen der Straßen- und Wege durch
entsprechende Kehr- und Saugwagen.

Unterlage = Betonpflaster
(Bereich: Mischverkehrsfläche, Parkplätze, Gehweg,
Wasserlauf)

Die Vergütung erfolgt nur nach vorheriger Anweisung der
örtlichen Bauüberwachung bzw. des AG.
Menge: 4941,000 m²

#### Abschnitt 4.8 Beschilderung / Verkehrszeichen (Neu) / Absperrpoller

**Ausführungsbeschreibung 0360 Verkehrs- oder Hinweisbeschilderung liefern, stellen**
*Verkehrs- oder Hinweisbeschilderung liefern, stellen*
Verkehrs- oder Hinweisbeschilderung liefern, stellen

Verkehrsschilder, Zusatzzeichen und Hinweisschilder
gemäß StVO, nach Euro-Norm, retroreflektierend, Folie
Typ 1 (Eng. Grade), einschließlich aller erforderlichen
Befestigungsmateri- alien in feuerverzinkter Ausführung
(Rohrschellen, Schrauben, Stege aus 30 mm Bandstahl)
liefern und fachgerecht an den Schildständer montieren.

**4.8.1580 Schildständer lang für Verkehrszeichen, L = 3,50**
Schildständer, kurze Ausführung, für Verkehrszeichen
aus feuerverzinktem Stahl, Länge 3,50 m, Durchmesser =
60 mm, mit Erdanker und Abdeckkappe liefern und auf
Anordnung der Verkehrsaufsicht  aufstellen,
einschließlich aller erf. Erd- und Nebenarbeiten.
Menge: 2,000 St

**4.8.1590 Verkehrszeichen (VZ 222 / VZ 222-10) liefern und montieren**
Verkehrszeichen liefern und montieren.

(VZ222, 222-10)
Menge: 2,000 Stck

#### Abschnitt 4.9 Dokumentation / Abrechnungsplan

**4.9.1600 Einmessung für Bestandsplan Straßenbau**
Einmessung für Bestandsplan Straßenbau durchführen.
Menge: 1,000 psch

**4.9.1610 Abrechnungs-/Bestandsplan i. M. 1:250 herstellen**
Bestandsplan im M. 1:250, der Straßenbaumaßnahme nach
Fertigstellung und erfolgter Abnahme, entsprechend den
Richtlinien der Stadt Norderstedt (Richtlinien zur
Erfassung von Topografie-Daten für das Norderstedter
Stadtgrundkartenwerk, Stand: Januar 2016) herstellen
und übergeben.

Die Datenerfassung darf nur durch einen anerkannten und
befähigtem Vermesser vorgenommen werden.

Zum Leistungsumfang gehören die vermessungstechnischen
Erfassungen aller straßenbaulichen Objekte und
Einbauten, einschl. Materialangaben (Fahrbahn,
Bordsteine, Parkplätze, Geh- und Radwege,
Verkehrszeichen, Straßenleuchten, aufgestellte KG-Rohre
i.B. geplanter Leuchtenstandorte,  Verteilerschränke,
Abläufe, Schächte, Schieber, Schnittkanten im Pflaster
usw.), die Bearbeitung der erfaßten Daten mit CAD,
sowie eine Aufstellung der Ermittlung von Flächen-/bzw.
Längenangaben  als Massennachweis,  sowie die
Vorbereitung bzw. Übersetzung der Daten zur digitalen
Datenübergabe (DXF-Format) an die Gemeinde- bzw.
Stadtverwaltung.

Die Plangrundlage wird im DXF,-DWG-Format zur Verfügung
gestellt.
Menge: 1,000 psch

#### Abschnitt 4.10 Kontrollprüfungen

**Ausführungsbeschreibung 0370 Kontrollprüfung**
*Kontrollprüfung*
Kontrollprüfung vorbereiten und auf Kosten des
Auftragnehmers auf Anordnung der Bauaufsicht vor einem
anerkannten Labor durchführen lassen, einschl. Stellen
und Vorhalten sämtlicher Geräte.

Vorbereiten der Messstellen und Wiederverfüllen von
Löchern.

Notwendige Hilfsgeräte (wie z.B. Bagger/LKW beim
Plattendruckversuch)  werden von der  Straßenbaufirma
gestellt und vorgehalten.

Das Prüfergebnis ist der Bauaufsicht sofort nach
Feststellung in 2-Facher Ausfertigung einzureichen.

**4.10.1620 An- und Abfahrt für Kontrollprüfung**
An- und Abfahrtspauschale zur Durchführung
der Kontrollprüfung (Plattendruckversuch)
Menge: 3,000 Stk

**4.10.1630 Plattendruckversuch (statisch) durchführen lassen**
Plattendruckversuch (statisch) zur Feststellung von
Verdichtungsgrad und Verformungsmodul.

Geforderter Wert:

Ev2 > = 120 MN/m² / Ev2/Ev1 < =2,2

(Siehe Ausbauquerschnitte)
Menge: 12,000 Stck

#### Abschnitt 4.11 Stundenlohnarbeiten

**Ausführungsbeschreibung 0380 Vortext: Stundenlohnarbeiten**
*Stundenlohnarbeiten auf Anordnung*
Stundenlohnarbeiten (s.a. Zusätzl. Vertragsbedingungen)
auf Anordnung der Bauaufsicht durchführen.

Bei Fahrzeugen und Maschinen ist das Bedienungspersonal
mit einzurechnen, sowie alle Betriebs- sowie  An- und
Abfahrkosten.

**4.11.1640 Schachtmeister**
Menge: 5,000 Std

**4.11.1650 Facharbeiter**
Menge: 10,000 Std

**4.11.1660 LKW-Allradkipper über 6 t**
LKW über 6 t Nutzlast, Allradkipper.
Menge: 5,000 Std

**4.11.1670 Hydraulikbagger Tieflöffel 0.5 m³**
Hydraulikbagger mit ca. 0.5 m³ Tieflöffelinhalt.
Menge: 5,000 Std

**4.11.1680 Radlader Schaufel 1.5 m³**
Radlader mit ca. 1.5 m³ Schaufelinhalt.
Menge: 5,000 Std

**4.11.1690 Kompressor mit Aufbruch- bzw. Spatenhammer**
Kompressor mit Aufbruch- bzw. Spatenhammer und den
dazugehörigen Schläuchen.
Menge: 5,000 Std

**4.11.1700 Maschinenpumpe mit 60m³/h**
Betriebsstunden einer Maschinenpumpe mit einer Leistung
von 60 m³/h. Im E.P. enthalten sind die Kosten für das
Einrichten, Vorhalten und Abbauen der Betriebs- und
einer Reservepumpe sowie die Herstellung und
Unterhaltung des Pumpensumpfes.
Menge: 2,000 Std

### Bereich 5 Öffentliche Beleuchtung

#### Abschnitt 5.1 Öffentliche Beleuchtung

*Hinweis*
Vorschriften und Richtlinien des VDE, die
entsprechenden DIN-Normen sowie die Vorschriften des
EVU bzw. der Stadtwerke Norderstedt sind zu beachten.

Es wird darauf hingewiesen, das die Arbeiten an der
Beleuchtungsanlage nur nach Vorabstimmung mit den
Stadtwerken ausgeführt werden dürfen, da die Anlage
vorher spannungsfrei geschaltet werden muss.

**Ausführungsbeschreibung 0390 Vortext Straßenleuchte entfernen**
*Vortext Straßenleuchte entfernen*
Straßenleuchte (Koffer- Peitschen- oder
Mastaufsatzleuchte), mit einem oder mehreren
Leuchtkörpern, LPH bis 5,00 m, freilegen, abklemmen,
einschließlich Mast und Fundament ausbauen und
fachgerecht entsorgen. Die Trennstelle der
Kabelzuführung ist mit einer spannungsfesten Endkappe
zu versehen. Baugrube mit zu lieferndem, geeigneten
Füllboden verfüllen. Die Oberflächen werden gesondert
vergütet.

Es wird darauf hingewiesen, das die Arbeiten an der
Beleuchtungsanlage nur nach Vorabstimmung mit den
Stadtwerken ausgeführt werden dürfen, da die Anlage
vorher spannungsfrei geschaltet werden muss.

**5.1.1710 Straßenleuchte LPH bis 5,00 m, Stahlmast, abklemmen, ausbauen, bis 500 m transportieren und lagern**
Straßenleuchte LPH bis 5,00 m, Stahlmast, vom privaten
Beleuchtungskabel abklemmen, ausbauen, und abfahren.
Entstehende Kabelenden fachgerecht mit spannungfester
Endkappe sichern oder mit Verbindungsmuffe
durchverbinden.
Menge: 19,000 St

**Ausführungsbeschreibung 0400 Suchschlitz als Queraufgrabung**
*Suchschlitz als Queraufgrabung*
Suchschlitz als Queraufgrabung

Suchschlitz als Queraufgrabung zum Auffinden von Ver-
und Entsorgungsleitungen, in Teillängen von 1,00 m,
überwiegend in Handarbeit herstellen und anschließend
wieder fachgerecht verfüllen und verdichten.
Einschließlich Dokumentation der freigelegten Leitungen
nach Seitenlage, Medium, Durchmesser und Tiefe.
Oberflächenaufnahme und -wiederherstellung werden
gesondert vergütet.

**5.1.1720 Suchschlitz L x B x T ca. 1,00 x 0,30 x 0,80 m**
Suchschlitz an vorhandenen und geplanten
Leuchtenstandorten, sowie zum Auffinden von
Bestandskabeln mit den Maßen ca. 1,00 m x 0,30 m x 0,80
m (L x B x T) herstellen.
Menge: 20,000 St

**5.1.1730 Suchgraben L x B x T ca. 1,00 x 0,50 x 1,20 m**
Suchgraben mit den Maßen ca. 1,00 m x 0,50 m x 1,20 m
(L x B x T) herstellen.
Menge: 20,000 St

**5.1.1740 ÖB-Kabelgraben als Einzelgraben herstellen**
Kabelgraben als Einzelgraben, Breite/Tiefe ca.
0,30/0,60m in Teillängen herstellen. Boden der Klasse
3-4 ausheben, seitlich lagern und nach der
Kabelverlegung wieder verfüllen und verdichten. Bei
anstehendem Oberboden ist dieser für den Wiedereinbau
getrennt zwischenzulagern. Handschachtung sowie die
Aufweitung des Kabelgrabens an Muffenverbindungen
(Abzweig- und Durchgangsmuffen), Einbindepunkten oder
dergl. wird nicht gesondert vergütet und ist in den EP
einzurechnen.
Menge: 620,000 m

**5.1.1750 Kabelgraben, wie vor, Handschachtung, ZULAGE**
Kabelgraben wie vor, jedoch vorwiegend in
Handschachtung  als ZULAGE zur vorigen Position
Menge: 30,000 lfm

**5.1.1760 Erdkabel NYY-J 4x10 mm²**
Erdkabel NYY-J 4x10 mm² liefern, ausziehen und in
Kabelgraben verlegen bzw. in Schutzrohr einziehen. Das
Kabel ist bei offener Verlegung einzusanden und mit
rotem Trassenwarnband abzudecken. Das rote
Trassenwarnband mit entsprechender Beschriftung wird
von den Stadtwerken Norderstedt gestellt und ist vom AN
vom Betriebsgelände in der Heidbergstraße abzuholen.
Die Lieferung des Sandes ist einzurechnen. Das Kabel
ist an den späteren Anschlusspunkten sowie den
geplanten 20 Leuchtenstandorten als Ring bzw. Schleife
von ca. 5,0 m Länge sichtbar über Gelände abzulegen.
Die Schleifen an den Leuchtenstandorten sind zum Schutz
in ein zu lieferndes 1,50 m langes KG-Rohr einzuziehen.
Das Rohr ist ca. 0,50 m tief einzugraben. Die Leistung
ist in den EP einzurechnen. Eine genaue Festlegung
erfolgt durch die Bauaubsicht.

Hinweis: Der Kabelgraben darf erst nach digitaler
Einmessung des Kabels wieder verfüllt werden.
Menge: 725,000 m

**5.1.1770 Verbindungs- oder Abzweigmuffe NYY-J 4x10 mm²**
Wärmeschrumpfende Verbindungs- oder Abzweigmuffe nach
DIN 47632 für die Verbindung von Kunststoffkabeln des
Kabeltyps NYY-J 4x10 mm² liefern und mit Press- oder
Schraubverbindung gemäß Herstellerangaben fachgerecht
montieren.
Menge: 1,000 St

**5.1.1780 Schrumpfendkappe, spannungsfest, für Erdkabel NYY-J 4x10 mm²**
Schrumpfendkappe, spannungsfest, für Kabel NYY-J 4x10
mm² liefern und fachgerecht montieren.
Menge: 20,000 St

**5.1.1790 Schutzrohr für Erdkabel, DN 100 PVC, liefern und verlegen**
Schutzrohr für Erdkabel, DN 100 PVC (innen glatt) mit
Zugdraht für spätere Kabelverlegung, liefern und
verlegen.
Menge: 30,000 m

**5.1.1800 Kabel in vorhandenes Schutzrohr einziehen, Zulage**
Kabel in vorhandene Schutzrohr einziehen, als Zulage
Menge: 30,000 m

**5.1.1810 Kabelverteilerschrank Typ Elsta 306, liefern, aufstellen und Kabel einführen (B 345 x H 1450 x T 240 mm)**
Kabelverteilerschrank Typ Elsta 306 - Bestellnummer
10050884,  mit Montageplatte, Gehäuse mit angepr.
Sockel, Abmessungen Schrank ca. B 345 x H 1450 x T 240
mm, Antiplakatier-Vorderseite, Kunststoff-Montageplatte
mit Abmessungen ca. 600 x 300 x 5 mm, max. Einbautiefe
ca. 170 mm, Türverschluß: Kastenschloss für 1
Profilhalbzylinder 40 mm, Kabeltragschine im oberen
Bereich an oberster Position gleich unter der
Montageplatte, liefern, fachgerecht aufstellen und die
Erdkabel einführen, die im Zuge des Tiefbaus am
Standort vorgelegt wurden.

Die Kabel sind in ausreichender Länge (mindestens 3,00
m) einzuführen. Die Kabelenden sind zu kennzeichnen und
gegen Feuchtigkeit zu sichern.

Die interne Verdrahtung wird durch die Stadtwerke
Norderstedt vorgenommen.

Einschl. aller erforderlicher Erd- und Nebenarbeiten,
sowie dem Angleichen an die geplanten bzw. vorhandenen
Geländehöhen.

Es wird darauf hingewiesen, das die Arbeiten an der
Beleuchtungsanlage nur nach Vorabstimmung und von
autorisierten Fachfirmen ausgeführt werden dürfen.
Menge: 1,000 St

**5.1.1820 Stahlmast für LPH 4,50 m, liefern, aufstellen, montieren und anschließen**
Stck Stahl-Beleuchtungsmast als Ausatzmast, gemäß DIN
EN 40, Material St-37, allseitig im Vollbad
feuerverzinkt mit 98,5% Hüttenzinkgehalt, Wandstärke 3
mm, konisch rund, LpH 4,50 m, Erdlänge 0,80 m,
Fussdurchmesser unten 129 mm, Zopfdurchmesser oben 76
mm, Mast mit Fußplatte 300 x 300 x 4 mm bzw. nach
erforderlicher statischer Bemessung. Mast mit
Stahlmanschette am Erdaustrittpunkt 400 mm lang und 100
mm über Erdreich. Mast mit Bedienungstür (400 x 85 mm,
UK Tür bis OK Erdreich mind. 600 mm) als Klappe zum
Einstecken mit einer Messing-Dreikantschraube M8 oder
M10 verschließbar, Gerätesteg (2x Schiebemutter M6
und Erdungsschraube M8x150mm), Sicherungskasten mit 3
Sicherungen, Kabeleinführungsöffnung 50 x 150 mm und
ca. 500 mm unterhalb des Erdaustrittspunktes mit einem
Kantenschutz versehen.

Mast aufstellen und betriebsfertig an die im Zuge des
Straßenbaues herausgelegen Leitungsschleifen NYY-J 4 x
10 mm² anschließen, einschl. Herstellung des
Betonfundamentes C20/25 und allen notwendigen Erd-,
Oberflächen- und Nebenarbeiten.
Menge: 21,000 St

**5.1.1830 Vulkan V3610 LED-Mastaufsatzleuchte liefern, aufstellen + betriebsfertig anschließen**
Vulkan V 3610 1 x 8 LED 10 W an 4,5 m Mast,
Mastaufsatzleuchte für Zopfmaß 76mm10 W,
Neigungsverstellung-5 bis 15° in 5 Schritten,
Leistungsreduzierung durch autarke
Mitternachtspunktfindung -3/+4h auf 70%, -1/+3h auf 50%
, Linsensystem, Optik Asy13
breitstrahlend, Farbtemperatur 3.000k, Schutzklasse 11,
DB 703, Systemleistung 10 W, 350mA, vormontiertes
flexibles Anschlußkabel H07RN-F 2x1,5mm² für geraden
Mast h= 4,5m liefern und betriebsfertig montieren.

Firma und Kontakt:

Hess GmbH Licht + Form
Lantwattenstraße 22 · 78050 Villingen-Schwenningen

Tel: +49 7721 920 0
Mail: hess@hess.de
Webseite: www.hess.eu

Vulkan V3610 1x 10W 730 II Asy13 DB703 5M
oder gleichwertig

Hersteller:
.................................................

Produkt:
.................................................
Menge: 21,000 Stk

**5.1.1840 Kabelübergangskasten Stadtfeldt HSW Nr. 2230-7020 liefern, montieren, Zulage**
Kabelanschlusskasten, Fabrikat Stadtfeld HSW
2230, Abmessungen ca. L 290 x B 84 x H 72 mm mit
Überspannungsschutz HSW 7020 nach DIN VDE 0660 Teil 505
gem. DIN EN 43628, Schutzart IP 54, Schutzklasse II
 - 4-polige Ausführung (L1, L2, L3, PEN)
 - inkl. 3 x Schraubkappen E14, D01
 - inkl. 3 x Passhülse 6A
 - inkl. 3 x Schmelzeinsatz 6A
 - inkl. Kabeleingangsdichtung Nr. 70009 / 70010
 - inkl. Kabelabgangsdichtung Nr. 64058
 - inkl. 2 x Mastbefestigungsschrauben M6 x 12
 - komplette Durchgangsverdrahtung
 - inkl. Erdungslitze 10², 400 mm lang mit unverl.
Schraube M8
 - inkl. Überspannungsschutz HSW 7020 (2-phasig, Typ 2
+ 3)

liefern und montieren.
Menge: 21,000 St

**Ausführungsbeschreibung 0410 Vortext Kabel in Schrank oder Leuchte einziehen**
*Vortext Kabel in Schrank oder Leuchte einziehen*
Kabel NYY-J 4x10 mm² in vorhandenen Steuerschrank oder
Straßenleuchte einziehen, Kabelende für spätere
Zuordnung markieren, und für Anschluss vorbereiten. Das
weitere Auflegen der Kabel erfolgt durch die Stadtwerke
Norderstedt. Die Erdarbeiten sind einzurechnen.
Oberflächen werden gesondert vergütet.

Es wird darauf hingewiesen, das die Arbeiten an der
Beleuch- tungsanlage nur nach Vorabstimmung mit den
Stadtwerken ausgeführt werden dürfen, da die Anlage
vorher spannungsfrei geschaltet werden muss.

**5.1.1850 Kabeleinzug NYY-J 4x10 mm²**
Menge: 21,000 St

**5.1.1860 Isolationsmessung der Beleuchtungsanlage**
Isolationsmessung der erstellten Beleuchtungsanlage
bzw. Teilen davon (Kabel, Leuchten, Muffen etc.) nach
Angaben der Stadtwerke Norderstedt durchführen. Das
Prüfprotokoll ist, ausgearbeitet als Protokoll, bei der
Bauleitung und bei den Stadtwerken Norderstedt sofort
nach Feststellung in zweifacher Ausfertigung
einzureichen.
Menge: 1,000 St

**5.1.1870 Einmessung + Darstellung für öffentliche Straßenbeleuchtung**
Elektronische Einmessung und digitale Darstellung der
Kabeltrassen, Ausstattung und Objekte für die
öffentliche Straßenbeleuchtung in
ERTS89/UTM-Koordinaten. Die Einmessung hat
baubegleitend bei offener Baugrube in mehreren
Einzelterminen zu erfolgen. Darstellung der
Trassenverläufe mit Verlegedatum, Länge, Kabeltyp,
Muffen, Schutzrohren, etc. nach dem Standard der
Stadtwerke Norderstedt. Daten müssen digital für die
Übernahme in die GDV-Anlage der Stadtwerke Norderstedt
aufbereitet werden. Vorlage der Bestandsvermessung als
Plot in 2-facher Ausfertigung sowie auf Daten-CD.

Für das Einmessen des ÖB-Kabels sowie die Festlegung
der Lampenstandpunkte ist die Rahmenvertragsfirma VPT
der Stadtwerke Norderstedt einzubinden. Die
erforderliche Abstimmung und Koordination mit ist durch
den AN rechtzeitig vorzunehmen.
Menge: 1,000 psch

USt %: 19,00
